# Parede de placas de cimento, de alta resistência à humidade. Sistema Placo Hydro Premium "PLACO"

- Propriedade do ficheiro: CYPE INGENIEROS, S.A.
- Formato: FIEBDC-3/2002
- Âmbito geográfico: Angola
- Moeda: AOA
- Custos indirectos: 3.00 %
- IVA: 18.00 %

## F Fachadas, divisões e protecções

### FB Paredes divisórias de placas

#### FBC De placas de cimento

**FBC020** m² Parede de placas de cimento, de alta resistência à humidade. Sistema Placo Hydro Premium "PLACO".
Parede simples Placo Hydro Premium "PLACO" (12,5 + 70 + 12,5)/400 (70), de alta resistência à humidade, de 95 mm de espessura total, formada por uma estrutura simples autoportante de perfis metálicos de aço galvanizado formada por canais R 70 "PLACO" e montantes M 70 "PLACO", com uma separação entre montantes de 400 mm e uma disposição normal "N", à qual se aparafusa uma placa de cimento Aquaroc 13 "PLACO", de 12,5x1200x900 mm numa face e outra placa Aquaroc 13 "PLACO", de 12,5x1200x3000 mm na outra face. Inclusive fita acústica; fixações para a ancoragem de canais e montantes metálicos; parafusos para a fixação das placas; tratamento de juntas com cola.
Critérios considerados na determinação do preço da unidade de obra: O preço inclui a resolução de encontros e pontos singulares, mas não inclui o isolamento a colocar entre os montantes.
Inclui: Marcação e traçado na laje inferior e na superior das paredes a realizar. Colocação de banda de estanquidade e canais inferiores, sobre pavimento finalizado ou base de assentamento. Colocação de banda de estanquidade e canais superiores, sob lajes. Colocação e fixação dos montantes sobre os elementos horizontais. Corte das placas. Fixação das placas para o fecho de uma das faces da parede. Fixação das placas para o fecho da segunda face da parede. Implantação das caixas de mecanismos eléctricos e de passagem de instalações, e perfuração posterior das placas. Tratamento de juntas.
Critério de medição de projecto: Superfície medida segundo documentação gráfica de Projecto, sem duplicar esquinas nem encontros, descontando as aberturas de superfície maior de 8 m² e a metade das aberturas para as de superfície entre 5 e 8 m².
Critério de medição de obra: Medir-se-á a superfície realmente executada segundo especificações de Projecto, sem duplicar esquinas nem encontros, descontando as aberturas de superfície maior de 8 m² e a metade das aberturas para as de superfície entre 5 e 8 m².

| Código | Un | Descrição | Rendimento | Preço | Importância |
|---|---|---|---|---|---|
| mt12plj020a | m | Banda estanque autocolante, Banda 45 "PLACO", de espuma de polietileno de células fechadas, de 3 mm de espessura e 45 mm de largura, para a estanquidade da base e do isolamento sonoro do perímetro em paredes e revestimentos interiores de placas. (material) | 0.450 | 557.08 | 250.69 |
| mt12plp070d | m | Canal de perfil de aço galvanizado, R 70 "PLACO", fabricado através de laminação a frio, de 3000 mm de comprimento, 70x30 mm de secção e 0,55 mm de espessura, segundo EN 14195. (material) | 0.900 | 2639.60 | 2375.64 |
| mt12plp060d | m | Montante de perfil de aço galvanizado, M 70 "PLACO", fabricado através de laminação a frio, de 3000 mm de comprimento, 68,5x41 mm de secção e 0,6 mm de espessura, segundo EN 14195. (material) | 3.000 | 3222.21 | 9666.63 |
| mt12plq010a | m² | Placa de cimento de alto rendimento, Aquaroc 13 "PLACO", de 12,5x1200x900 mm. (material) | 1.050 | 34778.44 | 36517.36 |
| mt12plq010d | m² | Placa de cimento de alto rendimento, Aquaroc 13 "PLACO", de 12,5x1200x3000 mm. (material) | 1.050 | 34778.44 | 36517.36 |
| mt12plt025b | Ud | Parafuso autoperfurante THTPF 25 "PLACO", com cabeça de trombeta, de 25 mm de comprimento. (material) | 30.000 | 55.36 | 1660.80 |
| mt12plt030b | Ud | Parafuso autoperfurante rosca-chapa, TRPF 13 "PLACO", de 13 mm de comprimento. (material) | 4.000 | 19.03 | 76.12 |
| mt12plq030a | Ud | Cartucho de 310 cm³ de adesivo de alta resistência, Aquaroc "PLACO", para tratamento de juntas. (material) | 0.500 | 17371.39 | 8685.70 |
| op00fre010 |  | Fresadora. | 1.000 | 0.00 | 0.00 |
| op00ato010 |  | Aparafusadora. | 1.000 | 0.00 | 0.00 |
| mo053 | h | Oficial de 1ª montador de pré-fabricados interiores. (mão de obra) | 0.380 | 1057.30 | 401.77 |
| mo100 | h | Ajudante de montador de pré-fabricados interiores. (mão de obra) | 0.380 | 604.97 | 229.89 |
| % | % | Custos directos complementares | 2 % | 96381.96 | 1927.64 |
|  |  | Custos directos |  |  | 98309.60 |
