# Pano exterior de fachada dupla, de alvenaria de tijolo cerâmico face à vista

- Propriedade do ficheiro: CYPE INGENIEROS, S.A.
- Formato: FIEBDC-3/2002
- Âmbito geográfico: Angola
- Moeda: AOA
- Custos indirectos: 3.00 %
- IVA: 18.00 %

## F Fachadas, divisões e protecções

### FF Alvenaria não estrutural

#### FFX Pano exterior face à vista em fachada dupla

**FFX010** m² Pano exterior de fachada dupla, de alvenaria de tijolo cerâmico face à vista.
Pano exterior de fachada dupla, com apoio parcial na laje, de 11,5 cm de espessura, de alvenaria de tijolo cerâmico face à vista perfurado clínquer, vermelho, 24x11,5x5 cm, com juntas horizontais e verticais de 10 mm de espessura, junta refundada, assente com argamassa de cimento confeccionada em obra, com 300 kg/m³ de cimento, cor cinzento, dosificação 1:5, fornecida em sacos. Padieira de alvenaria face à vista sobre perfil laminado, aparelho a cutelo. Revestimento das testas de laje e pilares com tijolos cortados, colocados com argamassa de alta aderência.
Inclui: Definição dos planos de fachada através de fios de prumo. Marcação, piso a piso. Marcação nos pilares dos níveis de referência geral de piso e de nível de pavimento. Colocação e aprumo de prumos de referência. Colocação de fios entre prumos. Colocação de fios de prumo fixos nas arestas. Preparação da argamassa. Colocação das peças por fiadas a nível. Revestimento das testas de laje e pilares. Realização de todos os trabalhos necessários para a execução dos vãos. Encontros da alvenaria com fachadas, pilares e paredes interiores. Encontro da alvenaria com a laje superior. Revisão de falhas das juntas e limpeza final do paramento.
Critério de medição de projecto: Superfície medida em verdadeira magnitude desde as faces exteriores da fachada, segundo documentação gráfica de Projecto, descontando as aberturas de superfície maior de 2 m². Nas aberturas que não se deduzam, estão incluídos os trabalhos de realizar a superfície interior da abertura.
Critério de medição de obra: Medir-se-á, em verdadeira magnitude, desde as faces exteriores da fachada, a superfície realmente executada segundo especificações de Projecto, descontando as aberturas de superfície maior de 2 m². Nas aberturas que não se deduzam, estão incluídos os trabalhos de realizar a superfície interior da abertura.

| Código | Un | Descrição | Rendimento | Preço | Importância |
|---|---|---|---|---|---|
| mt05cvk010a | Ud | Tijolo cerâmico face à vista perfurado clínquer, vermelho, 24x11,5x5 cm, para utilização em alvenaria não protegida (peça U), densidade 1300 kg/m³, segundo NP EN 771-1. (material) | 72.000 | 48.92 | 3522.24 |
| mt08aaa010a | m³ | Água. (material) | 0.005 | 279.70 | 1.40 |
| mt01arg005a | t | Areia de pedreira, para argamassa preparada em obra. (material) | 0.041 | 2992.57 | 122.70 |
| mt08cem000l | kg | Cimento cinzento em sacos. (material) | 7.767 | 18.65 | 144.85 |
| mt09moe020a | kg | Cimento cola melhorado de ligantes mistos, C2 TE, para a colocação em camada grossa do peças cerâmicas em paramentos verticais exteriores, segundo NP EN 12004 (material) | 0.729 | 98.25 | 71.62 |
| mt08adt010 | kg | Aditivo hidrófugo para impermeabilização de argamassas ou betões. (material) | 0.034 | 223.75 | 7.61 |
| mt50spa050m | m³ | Pranchão de madeira de pinho, dimensões 20x7,2 cm. (material) | 0.001 | 522211.60 | 522.21 |
| mt50spa101 | kg | Pregos de aço. (material) | 0.011 | 2225.82 | 24.48 |
| mt50spa081a | Ud | Escora metálica telescópica, até 3 m de altura. (material) | 0.003 | 22891.70 | 68.68 |
| mq06hor010 | h | Betoneira eléctrica com uma capacidade de amassadura de 160 l. (equipamento) | 0.018 | 907.30 | 16.33 |
| op00sie030 |  | Serra de disco de diamante, para mesa de trabalho, de corte húmido. | 1.000 | 0.00 | 0.00 |
| op00tal010 |  | Berbequim. | 1.000 | 0.00 | 0.00 |
| mo021 | h | Oficial de 1ª construção em trabalhos auxiliares de pedreiro. (mão de obra) | 1.316 | 1028.94 | 1354.09 |
| mo114 | h | Operário não qualificado construção em trabalhos auxiliares de pedreiro. (mão de obra) | 1.018 | 581.64 | 592.11 |
| % | % | Custos directos complementares | 3 % | 6448.32 | 193.45 |
|  |  | Custos directos |  |  | 6641.77 |
