# Extractor para casa de banho

- Propriedade do ficheiro: CYPE INGENIEROS, S.A.
- Formato: FIEBDC-3/2002
- Âmbito geográfico: Angola
- Moeda: AOA
- Custos indirectos: 3.00 %
- IVA: 18.00 %

## I Instalações

### IC Aquecimento, arrefecimento, climatização e A.Q.S.

#### ICR Sistemas de condução de ar

**ICR014** Ud Extractor para casa de banho.
Extractor para casa de banho formado por ventilador helicoidal extraplano, de alto rendimento, velocidade 2500 r.p.m., potência máxima de 5 W, caudal de descarga livre 80 m³/h, nível de pressão sonora de 40 dBA, de dimensões 158x85x158 mm, diâmetro de saída 100 mm, cor branca, motor com rolamentos de bolas para alimentação monofásica a 230 V e 50 Hz de frequência, equipado com piloto indicador de acção e comporta antirretorno. Inclusive acessórios e elementos de fixação.
Inclui: Marcação. Colocação e fixação. Ligação e verificação do seu correcto funcionamento.
Critério de medição de projecto: Número de unidades previstas, segundo documentação gráfica de Projecto.
Critério de medição de obra: Medir-se-á o número de unidades realmente executadas segundo especificações de Projecto.

| Código | Un | Descrição | Rendimento | Preço | Importância |
|---|---|---|---|---|---|
| mt42ebs048a | Ud | Ventilador helicoidal extraplano, de alto rendimento, velocidade 2500 r.p.m., potência máxima de 5 W, caudal de descarga livre 80 m³/h, nível de pressão sonora de 40 dBA, de dimensões 158x85x158 mm, diâmetro de saída 100 mm, cor branca, motor com rolamentos de bolas para alimentação monofásica a 230 V e 50 Hz de frequência, equipado com piloto indicador de acção e comporta antirretorno. (material) | 1.000 | 143050.60 | 143050.60 |
| mo003 | h | Oficial de 1ª electricista. (mão de obra) | 0.262 | 1057.30 | 277.01 |
| mo102 | h | Ajudante de electricista. (mão de obra) | 0.262 | 603.82 | 158.20 |
| % | % | Custos directos complementares | 2 % | 143485.81 | 2869.72 |
|  |  | Custos directos |  |  | 146355.53 |
