# Botão de pressão encastrado

- Propriedade do ficheiro: CYPE INGENIEROS, S.A.
- Formato: FIEBDC-3/2002
- Âmbito geográfico: Angola
- Moeda: AOA
- Custos indirectos: 3.00 %
- IVA: 18.00 %

## I Instalações

### IE Eléctricas

#### IEM Mecanismos

**IEM050** Ud Botão de pressão encastrado.
Botão de pressão, gama média, intensidade atribuída 10 AX, tensão atribuída 250 V, com um contacto NO, com tecla simples, de cor branca e espelho para um elemento, de cor branca. Instalação encastrada.
Critérios considerados na determinação do preço da unidade de obra: O preço não inclui a caixa para mecanismo encastrado.
Inclui: Montagem, ligação e verificação do seu correcto funcionamento.
Critério de medição de projecto: Número de unidades previstas, segundo documentação gráfica de Projecto.
Critério de medição de obra: Medir-se-á o número de unidades realmente executadas segundo especificações de Projecto.

| Código | Un | Descrição | Rendimento | Preço | Importância |
|---|---|---|---|---|---|
| mt33gmg400a | Ud | Botão de pressão para encastrar, gama média, intensidade atribuída 10 AX, tensão atribuída 250 V, com um contacto NO, segundo EN 60669. (material) | 1.000 | 7773.48 | 7773.48 |
| mt33gmg405a | Ud | Tecla simples, para botão de pressão, gama média, de cor branca. (material) | 1.000 | 2260.54 | 2260.54 |
| mt33gmg950a | Ud | Espelho para um elemento, gama média, de cor branca. (material) | 1.000 | 2929.47 | 2929.47 |
| mo003 | h | Oficial de 1ª electricista. (mão de obra) | 0.249 | 1057.30 | 263.27 |
| % | % | Custos directos complementares | 2 % | 13226.76 | 264.54 |
|  |  | Custos directos |  |  | 13491.30 |
