# Caixa de admissão

- Propriedade do ficheiro: CYPE INGENIEROS, S.A.
- Formato: FIEBDC-3/2002
- Âmbito geográfico: Angola
- Moeda: AOA
- Custos indirectos: 3.00 %
- IVA: 18.00 %

## I Instalações

### IV Ventilação

#### IVM Ventilação mecânica

**IVM034** Ud Caixa de admissão.
Caixa de extracção composta por ventilador centrífugo, com turbina de pás curvadas para a frente, motor de três velocidades para alimentação monofásica a 230 V e 50 Hz de frequência, com protecção térmica, carcaça exterior de aço galvanizado a quente, interruptor on/off e pressostato, de potência nominal 207 W, caudal máximo 1900 m³/h, nível de pressão sonora 42 dBA, com boca de entrada lateral para ligação a conduta de extracção de 355 mm de diâmetro e boca de saída lateral de 355 mm de diâmetro; instalação no extremo exterior da conduta de admissão (boca de admissão). Inclusive acessórios e elementos de fixação.
Inclui: Marcação. Colocação e fixação. Ligação e verificação do seu correcto funcionamento.
Critério de medição de projecto: Número de unidades previstas, segundo documentação gráfica de Projecto.
Critério de medição de obra: Medir-se-á o número de unidades realmente executadas segundo especificações de Projecto.

| Código | Un | Descrição | Rendimento | Preço | Importância |
|---|---|---|---|---|---|
| mt42svs300aj | Ud | Caixa de extracção composta por ventilador centrífugo, com turbina de pás curvadas para a frente, motor de três velocidades para alimentação monofásica a 230 V e 50 Hz de frequência, com protecção térmica, carcaça exterior de aço galvanizado a quente, interruptor on/off e pressostato, de potência nominal 207 W, caudal máximo 1900 m³/h, nível de pressão sonora 42 dBA, com boca de entrada lateral para ligação a conduta de extracção de 355 mm de diâmetro e boca de saída lateral de 355 mm de diâmetro. (material) | 1.000 | 1988120.93 | 1988120.93 |
| mt42svs910g | Ud | Acessórios e elementos de fixação de caixa de extracção. (material) | 1.000 | 90269.32 | 90269.32 |
| mo011 | h | Oficial de 1ª montador. (mão de obra) | 0.262 | 1057.30 | 277.01 |
| mo080 | h | Ajudante de montador. (mão de obra) | 0.262 | 604.97 | 158.50 |
| % | % | Custos directos complementares | 2 % | 2078825.76 | 41576.52 |
|  |  | Custos directos |  |  | 2120402.28 |
