# Tecto falso amovível de painéis de lã de rocha

- Propriedade do ficheiro: CYPE INGENIEROS, S.A.
- Formato: FIEBDC-3/2002
- Âmbito geográfico: Angola
- Moeda: AOA
- Custos indirectos: 3.00 %
- IVA: 18.00 %

## R Revestimentos

### RT Tectos falsos em interiores

#### RTF Amovíveis, de fibras minerais

**RTF005** m² Tecto falso amovível de painéis de lã de rocha.
Tecto falso amovível suspenso, situado a uma altura menor de 4 m, constituído por: ESTRUTURA: perfis à vista T 24, com sola de 24 mm de largura, de aço galvanizado, cor branca, compreendendo perfis primários e secundários, suspensos da laje ou elemento de suporte com varões e suspensões; PAINÉIS: painéis acústicos autoportantes de lã de rocha, compostos por módulos de 600x600x20 mm, com a face à vista revestida com um véu mineral, acabamento liso cor branca com canto recto. Inclusive perfis angulares, fixações para a ancoragem dos perfis e acessórios de montagem.
Inclui: Marcação dos eixos da malha modular. Nivelamento e fixação dos perfis perimetrais. Implantação dos perfis primários da trama. Sinalização dos pontos de ancoragem à laje. Nivelamento e suspensão dos perfis primários e secundários da trama. Corte dos painéis. Colocação dos painéis. Resolução de encontros e pontos singulares.
Critério de medição de projecto: Superfície medida entre paramentos, segundo documentação gráfica de Projecto, sem descontar aberturas para instalações.
Critério de medição de obra: Medir-se-á a superfície realmente executada segundo especificações de Projecto, sem descontar aberturas para instalações.

| Código | Un | Descrição | Rendimento | Preço | Importância |
|---|---|---|---|---|---|
| mt16pag010g | m² | Painel acústico autoportante de lã mineral, de resistência térmica 0,5 m²°C/W, Euroclasse A1 de reacção ao fogo segundo NP EN 13501-1, composto por módulos de 600x600x20 mm, com a face à vista revestida com um véu mineral, acabamento liso cor branca com canto recto para perfis à vista T 24. (material) | 1.020 | 42315.91 | 43162.23 |
| mt12fpg040ij | m | Perfil primário T 24 24x38x3700 mm, cor branca, de aço galvanizado, segundo EN 13964. (material) | 0.700 | 784.26 | 548.98 |
| mt12fpg040la | m | Perfil secundário T 24 24x38x600 mm, cor branca, de aço galvanizado, segundo EN 13964. (material) | 1.500 | 784.26 | 1176.39 |
| mt12fpg030hk | m | Perfil angular 24/24/3000 mm, cor branca, de aço galvanizado, segundo EN 13964. (material) | 0.400 | 576.67 | 230.67 |
| mt12fac020b | Ud | Varão metálico de aço galvanizado de 6 mm de diâmetro. (material) | 2.000 | 380.48 | 760.96 |
| mt12fac050 | Ud | Acessórios para a colocação de tectos falsos amovíveis. (material) | 1.000 | 1914.30 | 1914.30 |
| op00fre010 |  | Fresadora. | 1.000 | 0.00 | 0.00 |
| op00ato010 |  | Aparafusadora. | 1.000 | 0.00 | 0.00 |
| mo015 | h | Oficial de 1ª montador de tectos falsos. (mão de obra) | 0.289 | 1057.30 | 305.56 |
| mo082 | h | Ajudante de montador de tectos falsos. (mão de obra) | 0.289 | 604.97 | 174.84 |
| % | % | Custos directos complementares | 2 % | 48273.93 | 965.48 |
|  |  | Custos directos |  |  | 49239.41 |
