# Moldura de escaiola, para decoração de tecto ou parede

- Propriedade do ficheiro: CYPE INGENIEROS, S.A.
- Formato: FIEBDC-3/2002
- Âmbito geográfico: Angola
- Moeda: AOA
- Custos indirectos: 3.00 %
- IVA: 18.00 %

## R Revestimentos

### RT Tectos falsos em interiores

#### RTP Pré-fabricados de escaiola

**RTP230** m Moldura de escaiola, para decoração de tecto ou parede.
Moldura de escaiola, de 1,65x3,5x101 cm, para decoração de tecto ou parede, fixada com cola para escaiola. Inclusive acessórios de fixação.
Inclui: Marcação do traçado da moldura nos paramentos. Disposição e corte das peças. Humidificação da base de fixação. Espalhamento da cola. Colocação e enchimento das juntas das peças. Correcção de falhas de encontros entre peças, esquinas e cantos.
Critério de medição de projecto: Comprimento medido segundo documentação gráfica de Projecto.
Critério de medição de obra: Medir-se-á o comprimento realmente executado segundo especificações de Projecto.

| Código | Un | Descrição | Rendimento | Preço | Importância |
|---|---|---|---|---|---|
| mt12rea150ac | m | Moldura de escaiola, de 1,65x3,5x101 cm. (material) | 1.050 | 2376.52 | 2495.35 |
| mt09eyc030 | kg | Cola para escaiola. (material) | 0.110 | 65.26 | 7.18 |
| mo035 | h | Oficial de 1ª escaiolador. (mão de obra) | 0.210 | 1028.94 | 216.08 |
| % | % | Custos directos complementares | 2 % | 2718.61 | 54.37 |
|  |  | Custos directos |  |  | 2772.98 |
