# Pavimento contínuo de betão tratado superficialmente com endurecedor ou corante, para exteriores

- Propriedade do ficheiro: CYPE INGENIEROS, S.A.
- Formato: FIEBDC-3/2002
- Âmbito geográfico: Angola
- Moeda: AOA
- Custos indirectos: 3.00 %
- IVA: 18.00 %

## U Infra-estruturas no logradouro

### UX Pavimentos

#### UXC Contínuos de betão

**UXC020** m² Pavimento contínuo de betão tratado superficialmente com endurecedor ou corante, para exteriores.
Pavimento contínuo exterior de betão com malha electrossoldada, com juntas, de 10 cm de espessura, realizado com betão C30/37 (X0(P); D12; S3; Cl 0,4) fabricado em central e betonagem desde camião, com malha electrossoldada superior como armadura de distribuição, AR42 100x300 mm de aço A500 EL, espalhamento e vibração manual através de régua vibradora; tratado superficialmente com camada de desgaste de argamassa decorativa de camada de desgaste para pavimento de betão, cor branco, composta de cimento, inertes de sílica, aditivos orgânicos e pigmentos, com um rendimento aproximado de 3 kg/m², polvilhado manual sobre o betão fresco e posterior afagamento mecânico de toda a superfície até conseguir que a argamassa fique totalmente integrada no betão.
Critérios considerados na determinação do preço da unidade de obra: O preço não inclui a sub-base nem a execução e a vedação das juntas.
Inclui: Preparação e limpeza da superfície suporte. Marcação das juntas de construção, de dilatação e de retracção. Colocação de cofragens. Aplicação de níveis através de pontos, mestras de betão ou réguas. Rega da superfície base. Colocação da malha electrossoldada com separadores homologados. Ligações, ancoragem e remate das redes de instalações projectadas. Betonagem, espalhamento e vibração do betão. Cura do betão. Aplicação manual da argamassa, assegurando-se do total cobrimento do betão fresco. Remoção de cofragens. Afagamento mecânico da superfície.
Critério de medição de projecto: Superfície medida em projecção horizontal, segundo documentação gráfica de Projecto.
Critério de medição de obra: Medir-se-á, em projecção horizontal, a superfície realmente executada segundo especificações de Projecto.

| Código | Un | Descrição | Rendimento | Preço | Importância |
|---|---|---|---|---|---|
| mt07aco020n | Ud | Separador homologado para malha electrossoldada superior. (material) | 2.000 | 221.54 | 443.08 |
| mt07ame020ddc | m² | Malha electrossoldada AR42 100x300 mm, com arames longitudinais de 4,2 mm de diâmetro e arames transversais de 4,2 mm de diâmetro, aço A500 EL. (material) | 1.200 | 541.85 | 650.22 |
| mt10hmf020ub | m³ | Betão simples C30/37 (X0(P); D12; S3; Cl 0,4), fabricado em central, segundo NP EN 206. (material) | 0.105 | 27776.51 | 2916.53 |
| mt09wnc011ba | kg | Argamassa decorativa de camada de desgaste para pavimento de betão, cor branco, composta de cimento, inertes de sílica, aditivos orgânicos e pigmentos. (material) | 3.000 | 84.74 | 254.22 |
| mq06vib020 | h | Régua vibradora de 3 m. (equipamento) | 0.016 | 1375.53 | 22.01 |
| mq06fra010 | h | Talocha mecânica de betão. (equipamento) | 0.550 | 1493.35 | 821.34 |
| au00auh020 |  | Calha para descarga do betão. | 1.000 | 0.00 | 0.00 |
| mo041 | h | Oficial de 1ª construção de obra civil. (mão de obra) | 0.315 | 1028.94 | 324.12 |
| mo087 | h | Ajudante de construção de obra civil. (mão de obra) | 0.446 | 604.97 | 269.82 |
| % | % | Custos directos complementares | 2 % | 5701.34 | 114.03 |
|  |  | Custos directos |  |  | 5815.37 |
