# Transporte de mobiliário e equipamento de posto de trabalho

- Propriedade do ficheiro: CYPE INGENIEROS, S.A.
- Formato: FIEBDC-3/2002
- Âmbito geográfico: Angola
- Moeda: AOA
- Custos indirectos: 3.00 %
- IVA: 18.00 %

## 0 Trabalhos prévios

### 0M Equipamento

#### 0MT Deslocamento e transporte

**0MT022** Ud Transporte de mobiliário e equipamento de posto de trabalho.
Transporte de mobiliário e equipamento de posto de trabalho formado por mesa com gavetas incorporadas e independentes, cadeiras, caixote do lixo, armário, computador, documentação, acessórios; através de camião a uma distância máxima de 8 km. Inclusive carga, descarga e armazenamento dos elementos na zona designada.
Inclui: Trabalhos de preparação. Desmontagem do equipamento e embalagem posterior. Limpeza e remoção de restos. Carga de restos para camião.
Critério de medição de projecto: Número de unidades previstas, segundo documentação gráfica de Projecto.
Critério de medição de obra: Medir-se-á o número de unidades realmente executadas segundo especificações de Projecto.

| Código | Un | Descrição | Rendimento | Preço | Importância |
|---|---|---|---|---|---|
| mq04cap010a | h | Camião para transporte, de 12 t de carga. (equipamento) | 0.829 | 20957.20 | 17373.52 |
| mo113 | h | Operário não qualificado construção. (mão de obra) | 0.398 | 581.64 | 231.49 |
| % | % | Custos directos complementares | 2 % | 17605.01 | 352.10 |
|  |  | Custos directos |  |  | 17957.11 |
