# Viga de betão projectado para borda de piscina com skimmer

- Propriedade do ficheiro: CYPE INGENIEROS, S.A.
- Formato: FIEBDC-3/2002
- Âmbito geográfico: Angola
- Moeda: AOA
- Custos indirectos: 3.00 %
- IVA: 18.00 %

## U Infra-estruturas no logradouro

### UP Piscinas

#### UPG Tanques, vigas de borde e escadas

**UPG030** m³ Viga de betão projectado para borda de piscina com skimmer.
Viga de betão projectado para borda de piscina com skimmer, realizada com betão C30/37 (XC2(P) + XD2(P); D12; S3; Cl 0,4), projectado por via húmida, e aço A400 NR, com uma quantidade aproximada de 10 kg/m³; cofragem perdida formada por painéis cerâmicos furados com encaixe macho-fêmea, para revestir, 50x20x3 cm, com com topos rectos, e tijolos cerâmicos furados duplos, para revestir, 30x20x11 cm, com juntas de 10 mm de espessura, assentes com argamassa de cimento confeccionada em obra, com 250 kg/m³ de cimento, cor cinzento, dosificação 1:6, fornecida em sacos. Inclusive arame de atar e separadores.
Critérios considerados na determinação do preço da unidade de obra: O preço inclui a elaboração da armadura (corte, dobragem e moldagem de elementos) no estaleiro da obra e a montagem no lugar definitivo da sua colocação em obra, mas não inclui as tubagens de drenagem, os skimmers, as bocas de impulsão nem a tomada do limpa fundos.
Inclui: Preparação da superfície de apoio. Preparação da argamassa. Colocação dos painéis. Assentamento da primeira fiada de tijolos sobre camada de argamassa. Colocação e aprumo de prumos de referência. Colocação de fios entre prumos. Colocação dos tijolos por fiadas a nível. Colocação das armaduras com separadores homologados. Projecção do betão em camadas sucessivas. Cura do betão.
Critério de medição de projecto: Volume medido sobre as secções teóricas da escavação, segundo documentação gráfica de Projecto.
Critério de medição de obra: Medir-se-á o volume teórico executado segundo especificações de Projecto, sem incluir os incrementos por excessos de escavação não autorizados.

| Código | Un | Descrição | Rendimento | Preço | Importância |
|---|---|---|---|---|---|
| mt04lcg020a | Ud | Painel cerâmico furado com encaixe macho-fêmea, para revestir, 50x20x3 cm, com com topos rectos. (material) | 16.667 | 134.82 | 2247.04 |
| mt04lpt010d | Ud | Tijolo cerâmico furado duplo, para revestir, 30x20x11 cm, para utilização em alvenaria protegida (peça P), densidade 670 kg/m³, segundo NP EN 771-1. (material) | 33.333 | 42.43 | 1414.32 |
| mt08aaa010a | m³ | Água. (material) | 0.004 | 279.70 | 1.12 |
| mt01arg005a | t | Areia de pedreira, para argamassa preparada em obra. (material) | 0.015 | 2992.57 | 44.89 |
| mt08cem000l | kg | Cimento cinzento em sacos. (material) | 2.381 | 18.65 | 44.41 |
| mt07aco020a | Ud | Separador homologado para fundações. (material) | 10.000 | 31.28 | 312.80 |
| mt07aco040e | kg | Aço em varões nervurados, A400 NR, fornecido em obra em varões sem elaborar, de vários diâmetros. (material) | 10.500 | 273.06 | 2867.13 |
| mt08var050 | kg | Arame galvanizado para atar, de 1,30 mm de diâmetro. (material) | 0.120 | 279.70 | 33.56 |
| mt10hes200b | m³ | Betão para projectar, C30/37 (XC2(P) + XD2(P); D12; S3; Cl 0,4), com uma dosagem de cimento de 400 kg/m³, fabricado em central, segundo NP EN 14487-1. (material) | 1.050 | 21366.55 | 22434.88 |
| mq06hor010 | h | Betoneira eléctrica com uma capacidade de amassadura de 160 l. (equipamento) | 0.008 | 907.30 | 7.26 |
| mq06gun010 | h | Máquina para projectar betão por via húmida 33 kW. (equipamento) | 0.038 | 3823.20 | 145.28 |
| op00amo010 |  | Rebarbadora. | 1.000 | 0.00 | 0.00 |
| mo041 | h | Oficial de 1ª construção de obra civil. (mão de obra) | 0.021 | 1028.94 | 21.61 |
| mo087 | h | Ajudante de construção de obra civil. (mão de obra) | 0.150 | 604.97 | 90.75 |
| mo043 | h | Oficial de 1ª armador de ferro. (mão de obra) | 0.118 | 1070.79 | 126.35 |
| mo090 | h | Ajudante de armador de ferro. (mão de obra) | 0.133 | 629.14 | 83.68 |
| % | % | Custos directos complementares | 2 % | 29875.08 | 597.50 |
|  |  | Custos directos |  |  | 30472.58 |
