# Acessório mecânico para tubo de polietileno

- Propriedade do ficheiro: CYPE INGENIEROS, S.A.
- Formato: FIEBDC-3/2002
- Âmbito geográfico: Angola
- Moeda: AOA
- Custos indirectos: 3.00 %
- IVA: 18.00 %

## I Instalações

### IU Urbanas

#### IUA Redes de água potável

**IUA025** Ud Acessório mecânico para tubo de polietileno.
Curva 90° de polipropileno, para união à compressão, de 20 mm de diâmetro nominal, PN=16 atm.
Inclui: Marcação. Montagem e ligação.
Critério de medição de projecto: Número de unidades previstas, segundo documentação gráfica de Projecto.
Critério de medição de obra: Medir-se-á o número de unidades realmente executadas segundo especificações de Projecto.

| Código | Un | Descrição | Rendimento | Preço | Importância |
|---|---|---|---|---|---|
| mt37tpb010aa | Ud | Curva 90° de polipropileno, para união à compressão, de 20 mm de diâmetro nominal, PN=16 atm, segundo NP EN 12201-3. (material) | 1.000 | 2936.38 | 2936.38 |
| mo008 | h | Oficial de 1ª canalizador. (mão de obra) | 0.144 | 1057.30 | 152.25 |
| mo107 | h | Ajudante de canalizador. (mão de obra) | 0.144 | 603.82 | 86.95 |
| % | % | Custos directos complementares | 2 % | 3175.58 | 63.51 |
|  |  | Custos directos |  |  | 3239.09 |
