# Centro de transformação pré-fabricado

- Propriedade do ficheiro: CYPE INGENIEROS, S.A.
- Formato: FIEBDC-3/2002
- Âmbito geográfico: Angola
- Moeda: AOA
- Custos indirectos: 3.00 %
- IVA: 18.00 %

## I Instalações

### IU Urbanas

#### IUC Centros de transformação

**IUC040** Ud Centro de transformação pré-fabricado.
Centro de transformação pré-fabricado, modular de betão armado, de 7240x2620x3195 mm, apto para conter até dois transformadores e a aparelhagem necessária. Incluindo transporte e descarga. Totalmente montado.
Inclui: Transporte e descarga. Montagem, nivelação e fixação.
Critério de medição de projecto: Número de unidades previstas, segundo documentação gráfica de Projecto.
Critério de medição de obra: Medir-se-á o número de unidades realmente executadas segundo especificações de Projecto.

| Código | Un | Descrição | Rendimento | Preço | Importância |
|---|---|---|---|---|---|
| mt35ctr020b | Ud | Centro de transformação pré-fabricado, modular de betão armado, de 7240x2620x3195 mm, apto para conter até dois transformadores e a aparelhagem necessária. (material) | 1.000 | 11055207.90 | 11055207.90 |
| mo020 | h | Oficial de 1ª construção. (mão de obra) | 23.080 | 1028.94 | 23747.94 |
| mo077 | h | Ajudante de construção. (mão de obra) | 23.080 | 604.97 | 13962.71 |
| % | % | Custos directos complementares | 2 % | 11092918.55 | 221858.37 |
|  |  | Custos directos |  |  | 11314776.92 |
