# Equipamento biosaudável, tipo volante

- Propriedade do ficheiro: CYPE INGENIEROS, S.A.
- Formato: FIEBDC-3/2002
- Âmbito geográfico: Angola
- Moeda: AOA
- Custos indirectos: 3.00 %
- IVA: 18.00 %

## T Equipamento urbano

### TB Parques biosaudáveis

#### TBB Para a terceira idade

**TBB020** Ud Equipamento biosaudável, tipo volante.
Equipamento biosaudável, tipo volante, para um utilizador, de tubo de aço galvanizado pintado em forno, de 100x72x140 cm. Colocação em obra: com buchas químicas, sobre uma base de betão.
Inclui: Marcação. Escavação. Betonagem da base de apoio. Fixação do equipamento biosaudável.
Critério de medição de projecto: Número de unidades previstas, segundo documentação gráfica de Projecto.
Critério de medição de obra: Medir-se-á o número de unidades realmente executadas segundo especificações de Projecto.

| Código | Un | Descrição | Rendimento | Preço | Importância |
|---|---|---|---|---|---|
| mt10hmf020ra | m³ | Betão simples C20/25 (X0(P); D25; S2; Cl 1,0), fabricado em central, segundo NP EN 206. (material) | 0.113 | 24604.87 | 2780.35 |
| mt50spl105b | Ud | Fixação composta por bucha química, anilha e parafuso de aço. (material) | 4.000 | 6743.10 | 26972.40 |
| mt52jbs020a | Ud | Equipamento biosaudável, tipo volante, para um utilizador, formado por poste de tubo de aço galvanizado pintado em forno, duas rodas de aço galvanizado com punhos de material plástico, estrutura suporte tubular para a fixação das rodas ao poste, placa base com quatro pontos de ancoragem, tampa anti-vandalismo para a protecção das ancoragens, parafusos de aço galvanizado e porcas autoblocantes, de 100x72x140 cm, com zona de segurança de 6 m²; para a realização de exercícios de melhoria da coordenação e fortalecimento da musculatura dos ombros e a melhoria da flexibilidade das articulações dos ombros, pulsos, cotovelos e clavículas por pessoas da terceira idade. (material) | 1.000 | 623474.00 | 623474.00 |
| op00tal010 |  | Berbequim. | 1.000 | 0.00 | 0.00 |
| op00ato010 |  | Aparafusadora. | 1.000 | 0.00 | 0.00 |
| mo041 | h | Oficial de 1ª construção de obra civil. (mão de obra) | 2.452 | 1028.94 | 2522.96 |
| mo087 | h | Ajudante de construção de obra civil. (mão de obra) | 2.452 | 604.97 | 1483.39 |
| % | % | Custos directos complementares | 2 % | 657233.10 | 13144.66 |
|  |  | Custos directos |  |  | 670377.76 |
