# Conjunto de pivôs de equilíbrio

- Propriedade do ficheiro: CYPE INGENIEROS, S.A.
- Formato: FIEBDC-3/2002
- Âmbito geográfico: Angola
- Moeda: AOA
- Custos indirectos: 3.00 %
- IVA: 18.00 %

## T Equipamento urbano

### TD Equipamentos desportivos

#### TDA Circuito de exercícios a pé

**TDA120** Ud Conjunto de pivôs de equilíbrio.
Conjunto de 4 pivôs para exercícios de equilíbrio e coordenação, colocados segundo um traçado prévio, formados por um poste quadrado de 0,15 m de lado e 0,40 m de altura vista, de madeira de pinho silvestre, tratada em autoclave, com classe de risco 4 segundo NP EN 335, acabamento com verniz protector, com um painel de forma hexagonal de 0,15 m² apoiado sobre o poste, com parafusos de aço galvanizado, embutidos e protegidos com tampas de segurança, para utilizadores de mais de 12 anos, com zona de segurança de 20,00 m² e 0,40 m de altura livre de queda, fixados a uma base de betão C20/25 (X0(P); D25; S2; Cl 1,0). Inclusive marcação, escavação manual do terreno e fixação do equipamento desportivo. Totalmente montado e testado.
Inclui: Marcação. Escavação com meios manuais. Betonagem da base de apoio. Montagem e fixação do equipamento desportivo.
Critério de medição de projecto: Número de unidades previstas, segundo documentação gráfica de Projecto.
Critério de medição de obra: Medir-se-á o número de unidades realmente executadas segundo especificações de Projecto.

| Código | Un | Descrição | Rendimento | Preço | Importância |
|---|---|---|---|---|---|
| mt10hmf020ra | m³ | Betão simples C20/25 (X0(P); D25; S2; Cl 1,0), fabricado em central, segundo NP EN 206. (material) | 0.400 | 24604.87 | 9841.95 |
| mt52dep120g | Ud | Pivô para exercícios de equilíbrio e coordenação, formado por um poste quadrado de 0,15 m de lado e 0,40 m de altura vista, de madeira de pinho silvestre, tratada em autoclave, com classe de risco 4 segundo NP EN 335, acabamento com verniz protector, com um painel de forma hexagonal de 0,15 m² apoiado sobre o poste, com parafusos de aço galvanizado, embutidos e protegidos com tampas de segurança, para utilizadores de mais de 12 anos, com zona de segurança de 5,00 m² e 0,40 m de altura livre de queda, inclusive elementos de fixação. Segundo NP EN 1176-1. (material) | 4.000 | 256602.86 | 1026411.44 |
| op00tal010 |  | Berbequim. | 1.000 | 0.00 | 0.00 |
| op00ato010 |  | Aparafusadora. | 1.000 | 0.00 | 0.00 |
| mo041 | h | Oficial de 1ª construção de obra civil. (mão de obra) | 0.577 | 1028.94 | 593.70 |
| mo087 | h | Ajudante de construção de obra civil. (mão de obra) | 0.866 | 604.97 | 523.90 |
| % | % | Custos directos complementares | 2 % | 1037370.99 | 20747.42 |
|  |  | Custos directos |  |  | 1058118.41 |
