# Equipamento biosaudável, tipo leme

- Propriedade do ficheiro: CYPE Ingenieros S.A.
- Formato: FIEBDC-3/2016
- Programa: Gerador de preços para construção civil. CYPE Ingenieros, S.A.
- Data: 18/04/2024
- Âmbito geográfico: Angola
- Moeda: AOA
- Custos indirectos: 3 %
- IVA: 18 %

## T Equipamento urbano

### TB Parques biosaudáveis

#### TBB Para a terceira idade

**TBB010** Ud Equipamento biosaudável, tipo leme.
Equipamento biosaudável, tipo leme, para um utilizador, de tubo de aço galvanizado pintado em forno, de 93x64x186 cm. Colocação em obra: com buchas químicas, sobre uma base de betão.
Inclui: Marcação. Escavação. Betonagem da base de apoio. Fixação do equipamento biosaudável.
Critério de medição de projecto: Número de unidades previstas, segundo documentação gráfica de Projecto.
Critério de medição de obra: Medir-se-á o número de unidades realmente executadas segundo especificações de Projecto.

| Código | Un | Descrição | Rendimento | Preço | Importância |
|---|---|---|---|---|---|
| mt10hmf020ra | m³ | Betão simples C20/25 (X0(P); D25; S2; Cl 1,0), fabricado em central, segundo NP EN 206. (material) | 0.113 | 24604.87 | 2780.350 |
| mt50spl105b | Ud | Fixação composta por bucha química, anilha e parafuso de aço. (material) | 4 | 6743.1 | 26972.400 |
| mt52jbs010a | Ud | Equipamento biosaudável, tipo leme, para um utilizador, formado por poste de tubo de aço galvanizado pintado em forno, uma roda de aço galvanizado com punhos de material plástico, placa base com quatro pontos de ancoragem, tampa anti-vandalismo para a protecção das ancoragens, parafusos de aço galvanizado e porcas autoblocantes, de 93x64x186 cm, com zona de segurança de 6 m²; para a realização de exercícios de melhoria da coordenação e fortalecimento da musculatura das extremidades superiores e a melhoria da flexibilidade das articulações dos ombros por pessoas da terceira idade. (material) | 1 | 578538.93 | 578538.930 |
| mo041 | h | Oficial de 1ª construção de obra civil. (mão de obra) | 2.452 | 1028.94 | 2522.961 |
| mo087 | h | Ajudante de construção de obra civil. (mão de obra) | 2.452 | 604.97 | 1483.386 |
| % | % | Custos directos complementares | 2 % | 612298.027 | 12245.961 |
|  |  | Custos directos |  |  | 624543.988 |

Resíduos:
- colocação: mt10hmf020ra Betão simples C20/25 (X0(P); D25; S2; Cl 1,0), fabricado em central, segundo NP EN 206; factor de resíduo 0.00105925

## Recursos

**mt10hmf020ra** m³ Betão simples C20/25 (X0(P); D25; S2; Cl 1,0), fabricado em central, segundo NP EN 206
Dados técnicos: Custo energético 1840.000 MJ; Emissão de CO2 230.000 kg; Código LER 17 01 01; Massa do elemento 2300 kg; Volume 1.533333 m3

**mt52jbs010a** Ud Equipamento biosaudável
Dados técnicos: Custo energético 1128.898 MJ; Emissão de CO2 96.542 kg
Resíduos:
- embalagem: re150101 Embalagens de papel e cartão. (componente de resíduo); rendimento 1.389 kg; Código LER 15 01 01; Massa do elemento 1 kg; Volume 0.001333 m3
