# Lavatório de encastrar por cima, de porcelana sanitária

- Propriedade do ficheiro: CYPE INGENIEROS, S.A.
- Formato: FIEBDC-3/2002
- Âmbito geográfico: Angola
- Moeda: AOA
- Custos indirectos: 3.00 %
- IVA: 18.00 %

## S Equipamentos fixos e sinalização

### SA Aparelhos sanitários

#### SAL Lavatórios

**SAL025** Ud Lavatório de encastrar por cima, de porcelana sanitária.
Lavatório ovalado de encastrar em bancada, de porcelana sanitária, acabamento termoesmaltado, cor branca, de 500x450x178 mm, com um orifício para as torneiraa e escoadouro. Inclusive jogo de fixação e silicone para enchimento de juntas.
Critérios considerados na determinação do preço da unidade de obra: O preço não inclui a bancada nem a torneira.
Inclui: Marcação. Colocação e fixação do aparelho. Montagem do elemento de drenagem. Ligação à rede de drenagem. Verificação do seu correcto funcionamento. Vedação de juntas.
Critério de medição de projecto: Número de unidades previstas, segundo documentação gráfica de Projecto.
Critério de medição de obra: Medir-se-á o número de unidades realmente colocadas segundo especificações de Projecto.

| Código | Un | Descrição | Rendimento | Preço | Importância |
|---|---|---|---|---|---|
| mt30svg023ga | Ud | Lavatório ovalado de encastrar em bancada, de porcelana sanitária, acabamento termoesmaltado, cor branca, de 500x450x178 mm, com um orifício para as torneiraa e escoadouro, com elementos de fixação e modelo de montagem. (material) | 1.000 | 107952.27 | 107952.27 |
| mt30asg070ia | Ud | Sifão garrafa de ABS, acabamento brilhante imitação cromado, com saída de 32 mm de diâmetro exterior, para lavatório, com embelezador. (material) | 1.000 | 43480.78 | 43480.78 |
| mt30www005 | Ud | Cartucho de 300 ml de silicone ácida monocomponente, fungicida, para vedação de juntas em ambientes húmidos. (material) | 0.012 | 8917.55 | 107.01 |
| mo008 | h | Oficial de 1ª canalizador. (mão de obra) | 1.967 | 1057.30 | 2079.71 |
| % | % | Custos directos complementares | 2 % | 153619.77 | 3072.40 |
|  |  | Custos directos |  |  | 156692.17 |
