# Assentamento de componentes para grade de segurança metálica enrolável

- Propriedade do ficheiro: CYPE INGENIEROS, S.A.
- Formato: FIEBDC-3/2002
- Âmbito geográfico: Angola
- Moeda: AOA
- Custos indirectos: 3.00 %
- IVA: 18.00 %

## H Remates e trabalhos auxiliares

### HE Assentamentos

#### HEP Persianas e grades de segurança

**HEP030** Ud Assentamento de componentes para grade de segurança metálica enrolável.
Assentamento de guias, eixo, ancoragens para fechadura, motor e restantes acessórios, com ganchos de fixação, com argamassa de cimento, confeccionada em obra, com aditivo hidrófugo, dosificação 1:4, para grade de segurança metálica enrolável, de até 2 m² de superfície.
Inclui: Marcação. Execução de aberturas para embeber os ganchos de fixação. Nivelação e aprume. Escoramento. Tapamento de aberturas com argamassa.
Critério de medição de projecto: Número de unidades previstas, segundo documentação gráfica de Projecto.
Critério de medição de obra: Medir-se-á o número de unidades realmente executadas segundo especificações de Projecto.

| Código | Un | Descrição | Rendimento | Preço | Importância |
|---|---|---|---|---|---|
| mt08aaa010a | m³ | Água. (material) | 0.010 | 279.70 | 2.80 |
| mt01arg005a | t | Areia de pedreira, para argamassa preparada em obra. (material) | 0.024 | 2992.57 | 71.82 |
| mt08cem000l | kg | Cimento cinzento em sacos. (material) | 6.080 | 18.65 | 113.39 |
| mt08adt010 | kg | Aditivo hidrófugo para impermeabilização de argamassas ou betões. (material) | 0.122 | 223.75 | 27.30 |
| mo020 | h | Oficial de 1ª construção. (mão de obra) | 1.305 | 1028.94 | 1342.77 |
| mo113 | h | Operário não qualificado construção. (mão de obra) | 1.428 | 581.64 | 830.58 |
| % | % | Custos directos complementares | 2 % | 2388.66 | 47.77 |
|  |  | Custos directos |  |  | 2436.43 |
