# Grelha de admissão de ar exterior

- Propriedade do ficheiro: CYPE INGENIEROS, S.A.
- Formato: FIEBDC-3/2002
- Âmbito geográfico: Angola
- Moeda: AOA
- Custos indirectos: 3.00 %
- IVA: 18.00 %

## I Instalações

### IV Ventilação

#### IVU Ventilação geotérmica: poços canadianos

**IVU080** Ud Grelha de admissão de ar exterior.
Grelha circular de aço inoxidável, de 200 mm de diâmetro, com cobertura de meia cúpula, lâminas horizontais fixas com inclinação de 15°, grelha mosquiteira e junta de estanquidade. Inclusive elementos de fixação.
Inclui: Colocação e fixação.
Critério de medição de projecto: Número de unidades previstas, segundo documentação gráfica de Projecto.
Critério de medição de obra: Medir-se-á o número de unidades realmente executadas segundo especificações de Projecto.

| Código | Un | Descrição | Rendimento | Preço | Importância |
|---|---|---|---|---|---|
| mt42vgg080b | Ud | Grelha circular de aço inoxidável, de 200 mm de diâmetro, com cobertura de meia cúpula, lâminas horizontais fixas com inclinação de 15°, grelha mosquiteira e junta de estanquidade, para conduta de admissão ou extracção, com elementos de fixação. (material) | 1.000 | 87462.79 | 87462.79 |
| mo011 | h | Oficial de 1ª montador. (mão de obra) | 0.354 | 1057.30 | 374.28 |
| mo080 | h | Ajudante de montador. (mão de obra) | 0.354 | 604.97 | 214.16 |
| % | % | Custos directos complementares | 2 % | 88051.23 | 1761.02 |
|  |  | Custos directos |  |  | 89812.25 |
