# Betão para armar em maciços de encabeçamento

- Propriedade do ficheiro: CYPE Ingenieros S.A.
- Formato: FIEBDC-3/2016
- Programa: Gerador de preços para construção civil. CYPE Ingenieros, S.A.
- Data: 17/04/2024
- Âmbito geográfico: Angola
- Moeda: AOA
- Custos indirectos: 3 %
- IVA: 18 %

## C Fundações

### CH Betões, aços e cofragens

#### CHH Betões

**CHH055** m³ Betão para armar em maciços de encabeçamento.
Betão para armar em maciços de encabeçamento, C25/30 (XC1(P); D12; S3; Cl 0,4), fabricado em central, e betonagem desde camião.
Inclui: Betonagem e compactação do betão. Cura do betão.
Critério de medição de projecto: Volume teórico, segundo documentação gráfica de Projecto.
Critério de medição de obra: Medir-se-á o volume teórico executado segundo especificações de Projecto, sem incluir os incrementos por excessos de escavação não autorizados.

| Código | Un | Descrição | Rendimento | Preço | Importância |
|---|---|---|---|---|---|
| mt10haf020fgngc | m³ | Betão C25/30 (XC1(P); D12; S3; Cl 0,4), fabricado em central, segundo NP EN 206. (material) | 1.05 | 26427.04 | 27748.392 |
| mo045 | h | Oficial de 1ª estruturista, em trabalhos de betonagem. (mão de obra) | 0.187 | 1070.79 | 200.238 |
| mo092 | h | Ajudante de estruturista, em trabalhos de betonagem. (mão de obra) | 0.748 | 629.14 | 470.597 |
| % | % | Custos directos complementares | 2 % | 28419.227 | 568.385 |
|  |  | Custos directos |  |  | 28987.612 |

## Recursos

**mt10haf020fgngc** m³ Betão C25/30 (XC1(P); D12; S3; Cl 0,4), fabricado em central, segundo NP EN 206
Dados técnicos: Custo energético 1840.000 MJ; Emissão de CO2 230.000 kg; Código LER 17 01 01; Massa do elemento 2300 kg; Volume 1.533333 m3
