# Levantamento de portão de madeira com peças de grande dimensão

- Propriedade do ficheiro: CYPE INGENIEROS, S.A.
- Formato: FIEBDC-3/2002
- Âmbito geográfico: Angola
- Custos indirectos: 3.00 %
- IVA: 18.00 %

## D Demolições

### DP Divisões e revestimentos interiores

#### DPE Portas exteriores

**DPE100** Ud Levantamento de portão de madeira com peças de grande dimensão, folhas, aros ou pré-aros, rebaixes, guarnição e ferragens de manobra, de fecho e de segurança, com meios manuais e carga manual do material desmontado para camião ou contentor.
Desmontagem de portão de madeira com peças de grande dimensão, folhas, aros ou pré-aros, rebaixes, guarnições e ferragens de manobra, de fecho e de segurança, com meios manuais, sem deteriorar o paramento ao qual está fixo. Incluindo p/p de limpeza, armazenamento, remoção e carga manual do material desmontado para camião ou contentor.
Inclui: Desmontagem dos elementos. Remoção e armazenamento do material desmontado. Limpeza dos restos da obra. Carga do material desmontado para camião ou contentor.
Critério de medição de projecto: Número de unidades previstas, segundo documentação gráfica de Projecto.
Critério de medição de obra: Será medido o número de unidades realmente desmontadas segundo especificações de Projecto.

| Código | Un | Descrição | Rendimento | Preço | Importância |
|---|---|---|---|---|---|
| mo016 | h | Oficial de 1ª carpinteiro. (mão de obra) | 1.894 | 2.95 | 5.59 |
| mo056 | h | Ajudante de carpinteiro. (mão de obra) | 1.894 | 1.92 | 3.64 |
| % | % | Custos directos complementares | 2 % | 9.23 | 0.18 |
|  |  | Custos directos |  |  | 9.41 |
