# Unidade exterior de ar condicionado de condensação por água para sistema VRV-IV W (Volume de Refrigerante Variável

- Propriedade do ficheiro: CYPE INGENIEROS, S.A.
- Formato: FIEBDC-3/2002
- Âmbito geográfico: Angola
- Custos indirectos: 3.00 %
- IVA: 18.00 %

## I Instalações

### IC Aquecimento, climatização e A.Q.S.

#### ICY Sistema VRV (Daikin)

**ICY256** Ud Unidade exterior de ar condicionado de condensação por água para sistema VRV-IV W (Volume de Refrigerante Variável, condensado por água), com recuperação de calor, montagem em interior, para gás R-410A, alimentação trifásica 400V/50Hz, modelo RWEYQ8T "DAIKIN", potência frigorífica nominal 22,4 kW, potência calorífica nominal 25 kW.
Fornecimento e instalação de unidade exterior de ar condicionado de condensação por água para sistema VRV-IV W (Volume de Refrigerante Variável, condensado por água), com recuperação de calor, montagem em interior, para gás R-410A, alimentação trifásica 400V/50Hz, modelo RWEYQ8T "DAIKIN", potência frigorífica nominal 22,4 kW (temperatura de bulbo húmido de ar interior 19°C, temperatura de entrada da água 30°C), EER = 4,43, limite de funcionamento de temperatura de bulbo seco do ar exterior em arrefecimento desde 10 até 45°C, potência calorífica nominal 25 kW (temperatura de bulbo seco de ar interior 20°C, temperatura de entrada da água 20°C), COP = 5,62, limite de funcionamento de temperatura de bulbo seco do ar exterior em aquecimento desde 10 até 45°C, possibilidade de ligação de até 13 unidades interiores com uma percentagem de capacidade mínima de 50% e máximo de 130%, controlo através de microprocessador, compressor scroll hermeticamente vedado, com controlo Inverter, 1000x780x550 mm, peso 137 kg, comprimento total máximo da tubagem de arrefecimento 300 m, comprimento máximo entre unidade exterior e unidade interior mais distante 120 m (140 m equivalentes), diferença máxima de altura de instalação 50 m se a unidade exterior se encontra por cima das unidades interiores e 40 m se encontra-se por baixo, comprimento máximo entre o primeiro kit de ramificação (ligação Refnet) de tubagem de arrefecimento e unidade interior mais distante 40 m (o comprimento máximo desde a primeira ramificação pode ser de até 90 m, se a diferença entre o comprimento até à unidade interior mais perto e a mais distante é menor que 40 m), bloco de terminais F1-F2 para cabo de 2 fios de transmissão e controlo (bus D-III Net), função de recuperação de refrigerante, carga automática adicional de refrigerante, prova automática de funcionamento e ajuste de limitação de consumo de energia (função I-Demand). Incluindo elementos anti-vibratórios e suportes de apoio. Totalmente montado, ligado e colocado em funcionamento pela empresa instaladora para a verificação do seu correcto funcionamento.
Inclui: Implantação da unidade. Instalação da unidade. Ligação do equipamento às linhas frigoríficas. Ligação à rede de condução de água. Ligação do equipamento à rede eléctrica. Ligação do equipamento à rede de drenagem. Colocação em funcionamento.
Critério de medição de projecto: Número de unidades previstas, segundo documentação gráfica de Projecto.
Critério de medição de obra: Medir-se-á o número de unidades realmente executadas segundo especificações de Projecto.

| Código | Un | Descrição | Rendimento | Preço | Importância |
|---|---|---|---|---|---|
| mt42dai060c | Ud | Unidade exterior de ar condicionado de condensação por água para sistema VRV-IV W (Volume de Refrigerante Variável, condensado por água), com recuperação de calor, montagem em interior, para gás R-410A, alimentação trifásica 400V/50Hz, modelo RWEYQ8T "DAIKIN", potência frigorífica nominal 22,4 kW (temperatura de bulbo húmido de ar interior 19°C, temperatura de entrada da água 30°C), EER = 4,43, limite de funcionamento de temperatura de bulbo seco do ar exterior em arrefecimento desde 10 até 45°C, potência calorífica nominal 25 kW (temperatura de bulbo seco de ar interior 20°C, temperatura de entrada da água 20°C), COP = 5,62, limite de funcionamento de temperatura de bulbo seco do ar exterior em aquecimento desde 10 até 45°C, possibilidade de ligação de até 13 unidades interiores com uma percentagem de capacidade mínima de 50% e máximo de 130%, controlo através de microprocessador, compressor scroll hermeticamente vedado, com controlo Inverter, 1000x780x550 mm, peso 137 kg, comprimento total máximo da tubagem de arrefecimento 300 m, comprimento máximo entre unidade exterior e unidade interior mais distante 120 m (140 m equivalentes), diferença máxima de altura de instalação 50 m se a unidade exterior se encontra por cima das unidades interiores e 40 m se encontra-se por baixo, comprimento máximo entre o primeiro kit de ramificação (ligação Refnet) de tubagem de arrefecimento e unidade interior mais distante 40 m (o comprimento máximo desde a primeira ramificação pode ser de até 90 m, se a diferença entre o comprimento até à unidade interior mais perto e a mais distante é menor que 40 m), bloco de terminais F1-F2 para cabo de 2 fios de transmissão e controlo (bus D-III Net), função de recuperação de refrigerante, carga automática adicional de refrigerante, prova automática de funcionamento e ajuste de limitação de consumo de energia (função I-Demand). (material) | 1.000 | 19312.61 | 19312.61 |
| mt42dai612 | Ud | Filtro para a tubagem de entrada de água da unidade exterior de condensação por água, modelo BWU26A20 "DAIKIN". (material) | 1.000 | 551.28 | 551.28 |
| mo004 | h | Oficial de 1ª instalador de ar condicionado. (mão de obra) | 7.137 | 2.99 | 21.34 |
| mo102 | h | Ajudante de instalador de ar condicionado. (mão de obra) | 7.137 | 1.90 | 13.56 |
| % | % | Custos directos complementares | 2 % | 19898.79 | 397.98 |
|  |  | Custos directos |  |  | 20296.77 |
