# Vala lateral horizontal, de 15x15 cm de secção, realizada em fundação existente, para reforço de fundações

- Propriedade do ficheiro: CYPE INGENIEROS, S.A.
- Formato: FIEBDC-3/2002
- Âmbito geográfico: Angola
- Custos indirectos: 3.00 %
- IVA: 18.00 %

## C Fundações

### CZ Reforços

#### CZZ Reforço de fundação com lintéis

**CZZ120** m Vala lateral horizontal, de 15x15 cm de secção, realizada em fundação existente, para reforço de fundações.
Execução de encaixe lateral horizontal em fundação existente, de 15x15 cm de secção, com martelo pneumático, para melhorar a aderência e a transmissão de cargas entre o betão endurecido da fundação existente e o reforço. Incluindo p/p de limpeza, armazenamento, remoção e carga manual de entulho para camião ou contentor.
Inclui: Execução de reentrâncias na fundação existente. Remoção e acumulação de entulho. Carga manual de entulho para camião ou contentor.
Critério de medição de projecto: Comprimento medido segundo documentação gráfica de Projecto.
Critério de medição de obra: Medir-se-á o comprimento realmente executado segundo especificações de Projecto.

| Código | Un | Descrição | Rendimento | Preço | Importância |
|---|---|---|---|---|---|
| mq05mai030 | h | Martelo pneumático. (equipamento) | 1.071 | 4.17 | 4.47 |
| mq05pdm010a | h | Compressor portátil eléctrico 2 m³/min de caudal. (equipamento) | 0.535 | 3.90 | 2.09 |
| mo087 | h | Ajudante de estruturista. (mão de obra) | 2.632 | 2.00 | 5.26 |
| % | % | Custos directos complementares | 2 % | 11.82 | 0.24 |
|  |  | Custos directos |  |  | 12.06 |
