# Controlador de caudal de linha frigorífica

- Propriedade do ficheiro: CYPE INGENIEROS, S.A.
- Formato: FIEBDC-3/2002
- Âmbito geográfico: Angola
- Custos indirectos: 3.00 %
- IVA: 18.00 %

## I Instalações

### IC Aquecimento, climatização e A.Q.S.

#### ICW Sistema VRF (Mitsubishi Heavy Industries)

**ICW370** Ud Controlador de caudal de linha frigorífica, de 1 saída para gás R-410A, sistema ar-ar multi-split com caudal variável de refrigerante e recuperação de calor, para um máximo de 10 unidades interiores funcionando no mesmo modo, modelo PFD2803-E "MITSUBISHI HEAVY INDUSTRIES".
Fornecimento e instalação de controlador de caudal de linha frigorífica, de 1 saída para gás R-410A, sistema ar-ar multi-split com caudal variável de refrigerante e recuperação de calor, para um máximo de 10 unidades interiores funcionando no mesmo modo, modelo PFD2803-E "MITSUBISHI HEAVY INDUSTRIES", com uma capacidade máxima de unidades interiores ligadas a jusante inferior a 28 kW, alimentação monofásica (230V/50Hz) desde a unidade interior ou desde um circuito de alimentação independente, com cabo de 3 fios e caixa de relés para comunicação com a unidade interior. Totalmente montado e ligado.
Inclui: Ligações.
Critério de medição de projecto: Número de unidades previstas, segundo documentação gráfica de Projecto.
Critério de medição de obra: Medir-se-á o número de unidades realmente executadas segundo especificações de Projecto.

| Código | Un | Descrição | Rendimento | Preço | Importância |
|---|---|---|---|---|---|
| mt42mhi550l | Ud | Controlador de caudal de linha frigorífica, de 1 saída para gás R-410A, sistema ar-ar multi-split com caudal variável de refrigerante e recuperação de calor, para um máximo de 10 unidades interiores funcionando no mesmo modo, modelo PFD2803-E "MITSUBISHI HEAVY INDUSTRIES", com uma capacidade máxima de unidades interiores ligadas a jusante inferior a 28 kW, alimentação monofásica (230V/50Hz) desde a unidade interior ou desde um circuito de alimentação independente, com cabo de 3 fios e caixa de relés para comunicação com a unidade interior. (material) | 1.000 | 3322.41 | 3322.41 |
| mo004 | h | Oficial de 1ª instalador de ar condicionado. (mão de obra) | 0.625 | 2.99 | 1.87 |
| mo102 | h | Ajudante de instalador de ar condicionado. (mão de obra) | 0.625 | 1.90 | 1.19 |
| % | % | Custos directos complementares | 2 % | 3325.47 | 66.51 |
|  |  | Custos directos |  |  | 3391.98 |
