# Unidade interior de ar condicionado para sistema VRV (Volume de Refrigerante Variável)

- Propriedade do ficheiro: CYPE INGENIEROS, S.A.
- Formato: FIEBDC-3/2002
- Âmbito geográfico: Angola
- Custos indirectos: 3.00 %
- IVA: 18.00 %

## I Instalações

### IC Aquecimento, climatização e A.Q.S.

#### ICY Sistema VRV (Daikin)

**ICY200** Ud Unidade interior de ar condicionado para sistema VRV (Volume de Refrigerante Variável), de parede, para gás R-410A, alimentação monofásica (230V/50Hz), modelo FXAQ15P "DAIKIN", potência frigorífica nominal 1,5 kW, potência calorífica nominal 1,7 kW, com conjunto de controlador remoto sem fios constituído por receptor e comando por infravermelhos, modelo BRC7E618.
Fornecimento e instalação de unidade interior de ar condicionado para sistema VRV (Volume de Refrigerante Variável), de parede, para gás R-410A, alimentação monofásica (230V/50Hz), modelo FXAQ15P "DAIKIN", potência frigorífica nominal 1,5 kW (temperatura de bulbo seco de ar interior 27°C, temperatura de bulbo húmido de ar interior 19°C, temperatura de bulbo seco do ar exterior 35°C), potência calorífica nominal 1,7 kW (temperatura de bulbo seco de ar interior 20°C, temperatura de bulbo seco do ar exterior 7°C), consumo eléctrico nominal em arrefecimento 16 W, consumo eléctrico nominal em aquecimento 24 W, pressão sonora a velocidade baixa 29 dBA, caudal de ar a velocidade alta 7 m³/min, de 290x795x238 mm (de perfil baixo), peso 11 kg, com ventilador de duas velocidades, válvula de expansão electrónica, bomba de drenagem, bloco de terminais F1-F2 para cabo de 2 fios de transmissão e controlo (bus D-III Net) a unidade exterior, controlo por microprocessador, orientação vertical automática (distribuição uniforme de ar), sinal de limpeza de filtro e filtro de ar de sucção, com conjunto de controlador remoto sem fios constituído por receptor e comando por infravermelhos, modelo BRC7E618. Totalmente montada, ligada e colocada em funcionamento pela empresa instaladora para a verificação do seu correcto funcionamento.
Inclui: Implantação da unidade. Instalação da unidade. Ligação do equipamento às linhas frigoríficas. Ligação do equipamento à rede eléctrica. Ligação do equipamento à rede de drenagem. Colocação em funcionamento.
Critério de medição de projecto: Número de unidades previstas, segundo documentação gráfica de Projecto.
Critério de medição de obra: Medir-se-á o número de unidades realmente executadas segundo especificações de Projecto.

| Código | Un | Descrição | Rendimento | Preço | Importância |
|---|---|---|---|---|---|
| mt42dai100a | Ud | Unidade interior de ar condicionado para sistema VRV (Volume de Refrigerante Variável), de parede, para gás R-410A, alimentação monofásica (230V/50Hz), modelo FXAQ15P "DAIKIN", potência frigorífica nominal 1,5 kW (temperatura de bulbo seco de ar interior 27°C, temperatura de bulbo húmido de ar interior 19°C, temperatura de bulbo seco do ar exterior 35°C), potência calorífica nominal 1,7 kW (temperatura de bulbo seco de ar interior 20°C, temperatura de bulbo seco do ar exterior 7°C), consumo eléctrico nominal em arrefecimento 16 W, consumo eléctrico nominal em aquecimento 24 W, pressão sonora a velocidade baixa 29 dBA, caudal de ar a velocidade alta 7 m³/min, de 290x795x238 mm (de perfil baixo), peso 11 kg, com ventilador de duas velocidades, válvula de expansão electrónica, bomba de drenagem, bloco de terminais F1-F2 para cabo de 2 fios de transmissão e controlo (bus D-III Net) a unidade exterior, controlo por microprocessador, orientação vertical automática (distribuição uniforme de ar), sinal de limpeza de filtro e filtro de ar de sucção. (material) | 1.000 | 1348.07 | 1348.07 |
| mt42dai500a | Ud | Conjunto de controlador remoto sem fios constituído por receptor e comando por infravermelhos, modelo BRC7E618 "DAIKIN", com função para/arranque, alteração do modo de funcionamento, ajuste do ponto de refêrencia, selecção da velocidade do ventilador, visualização de sinal no receptor, reset de filtro sujo no comando e alteração de orientação das lâminas. (material) | 1.000 | 254.33 | 254.33 |
| mo004 | h | Oficial de 1ª instalador de ar condicionado. (mão de obra) | 1.249 | 2.99 | 3.73 |
| mo102 | h | Ajudante de instalador de ar condicionado. (mão de obra) | 1.249 | 1.90 | 2.37 |
| % | % | Custos directos complementares | 2 % | 1608.50 | 32.17 |
|  |  | Custos directos |  |  | 1640.67 |
