# Tecto falso amovível formado por placas de aço galvanizado pós-lacado acabamento liso, cor branca, de 600x600 mm e 0,5 mm de espessura, com perfis semi-vistos

- Propriedade do ficheiro: CYPE INGENIEROS, S.A.
- Formato: FIEBDC-3/2002
- Âmbito geográfico: Angola
- Custos indirectos: 3.00 %
- Despesas gerais: 13.00 %
- Lucro: 6.00 %
- IVA: 16.00 %

## R Revestimentos

### RT Tectos falsos

#### RTL Metálicos

**RTL015** m² Tecto falso amovível formado por placas de aço galvanizado pós-lacado acabamento liso, cor branca, de 600x600 mm e 0,5 mm de espessura, com perfis semi-vistos.
Fornecimento e montagem de tecto falso amovível, constituído por placas de aço galvanizado pós-lacado acabamento liso, cor branca, de 600x600 mm e 0,5 mm de espessura, suspensas da laje mediante perfis semi-vistos, compreendendo perfis primários, secundários e angulares de remate fixados ao tecto. Inclusive p/p de acessórios de fixação, completamente instalado.
Inclui: Marcação dos eixos da malha modular. Nivelação e colocação dos perfis angulares. Implantação dos perfis primários da trama. Sinalização dos pontos de ancoragem à laje. Nivelação e suspensão dos perfis primários e secundários da trama. Colocação das bandejas.
Critério de medição de projecto: Superfície medida entre paramentos, segundo documentação gráfica de Projecto, sem descontar aberturas para instalações.
Critério de medição de obra: Medir-se-á a superfície realmente executada segundo especificações de Projecto, sem descontar aberturas para instalações.

| Código | Un | Descrição | Rendimento | Preço | Importância |
|---|---|---|---|---|---|
| mt12fbh030bab | m² | Chapa de aço galvanizado pós-lacado acabamento liso, cor branca, de 600x600 mm e 0,5 mm de espessura, com canto para perfis semi-vistos, para tectos amovíveis. (material) | 1.050 | 3170.52 | 3329.05 |
| mt12psg200a | m | Perfil primário 24x38x3700 mm, de aço galvanizado, segundo EN 13964. (material) | 0.882 | 116.27 | 102.55 |
| mt12psg200b | m | Perfil secundário 24x32x600 mm, de aço galvanizado, segundo EN 13964. (material) | 0.882 | 116.27 | 102.55 |
| mt12psg200c | m | Perfil secundário 24x32x1200 mm, de aço galvanizado, segundo EN 13964. (material) | 1.753 | 116.27 | 203.82 |
| mt12psg200d | m | Perfil angular 25x25x3000 mm, de aço galvanizado, segundo EN 13964. (material) | 0.700 | 96.90 | 67.83 |
| mt12psg210a | Ud | Suspensão para tectos falsos suspensos. (material) | 0.840 | 117.96 | 99.09 |
| mt12psg210b | Ud | Seguro para a fixação da suspensão, em tectos falsos suspensos. (material) | 0.840 | 19.25 | 16.17 |
| mt12psg210c | Ud | Ligação superior para fixar a varão de suspender, em tectos falsos suspensos. (material) | 0.840 | 144.32 | 121.23 |
| mt12psg190 | Ud | Varão de suspender. (material) | 0.840 | 61.80 | 51.91 |
| mt12psg220 | Ud | Fixação composta por bucha e parafuso 5x27. (material) | 0.840 | 8.56 | 7.19 |
| op00ato010 |  | Aparafusadora. | 1.000 | 0.00 | 0.00 |
| mo006 | h | Oficial de 1ª montador. (mão de obra) | 0.257 | 401.28 | 103.13 |
| mo048 | h | Ajudante montador. (mão de obra) | 0.064 | 377.36 | 24.15 |
| % | % | Custos directos complementares | 2 % | 4228.67 | 84.57 |
|  |  | Custos directos |  |  | 4313.24 |
