# Tecto falso de lâminas de alumínio lacado, de superfície lisa, horizontal, de 130 mm de largura, separação 20 mm, com travejamento metálico oculto

- Propriedade do ficheiro: CYPE INGENIEROS, S.A.
- Formato: FIEBDC-3/2002
- Âmbito geográfico: Angola
- Custos indirectos: 3.00 %
- Despesas gerais: 13.00 %
- Lucro: 6.00 %
- IVA: 16.00 %

## R Revestimentos

### RT Tectos falsos

#### RTL Metálicos

**RTL025** m² Tecto falso de lâminas de alumínio lacado, de superfície lisa, horizontal, de 130 mm de largura, separação 20 mm, com travejamento metálico oculto.
Formação de tecto falso de lâminas de alumínio lacadas, de superfície lisa, de 130 mm de largura, separadas 20 mm, suspensas da laje através de um travejamento metálico oculto com suspensão auto-niveladora de barra metálica. Inclusive p/p de perfis de remates, peças especiais, colocação de calços, acessórios de suspensão e fixação, completamente instalado.
Inclui: Marcação dos eixos principais de suspensão. Fixação na laje e aprumo dos elementos de sujeição. Alinhamento e nivelamento dos perfis de remate lateral em todo o contorno. Corte e encaixe das lâminas. Execução de aberturas para recepção de possíveis elementos de ancoragem e/ou instalações.
Critério de medição de projecto: Superfície medida entre paramentos, segundo documentação gráfica de Projecto, sem descontar aberturas para instalações.
Critério de medição de obra: Medir-se-á a superfície realmente executada segundo especificações de Projecto, sem descontar aberturas para instalações.

| Código | Un | Descrição | Rendimento | Preço | Importância |
|---|---|---|---|---|---|
| mt12fla020 | m² | Travejamento metálico oculto com suspensão auto-niveladora de barra metálica, para tecto falso de lâminas horizontais de alumínio. (material) | 1.000 | 623.35 | 623.35 |
| mt12fla010bba | m² | Lâmina lisa de alumínio lacado, horizontal, de 130 mm de largura, com 20 mm de separação, para tecto falso amovível com travejamento oculto. (material) | 1.050 | 3086.09 | 3240.39 |
| op00ato010 |  | Aparafusadora. | 1.000 | 0.00 | 0.00 |
| mo006 | h | Oficial de 1ª montador. (mão de obra) | 0.300 | 401.28 | 120.38 |
| mo048 | h | Ajudante montador. (mão de obra) | 0.075 | 377.36 | 28.30 |
| % | % | Custos directos complementares | 2 % | 4012.42 | 80.25 |
|  |  | Custos directos |  |  | 4092.67 |
