# Pavimento de material granular de mistura de areia e cal hidráulica natural, fabricada em central

- Propriedade do ficheiro: CYPE INGENIEROS, S.A.
- Formato: FIEBDC-3/2002
- Âmbito geográfico: Angola
- Moeda: AOA
- Custos indirectos: 3.00 %
- IVA: 18.00 %

## M Pavimentos urbanos

### MP Pavimentos urbanos

#### MPO Granulares

**MPO040** m² Pavimento de material granular de mistura de areia e cal hidráulica natural, fabricada em central.
Pavimento de material granular de 10 cm de espessura, de mistura de areia e estabilizante e consolidante de terrenos, à base de cal hidráulica natural, fabricada em obra e fornecida em sacos, espalhada, nivelada e compactada com meios mecânicos, até alcançar uma densidade seca não inferior a 95% da máxima obtida no ensaio Proctor Modificado, realizado segundo LNEC E 197. Incluindo preparação da mistura, perfilamento de bordos, humedecimento, compactação e limpeza; sobre uma camada base (não incluída neste preço).
Critérios considerados na determinação do preço da unidade de obra: O preço não inclui a realização do ensaio Proctor Modificado.
Inclui: Preparação da mistura. Derramamento, espalhamento e nivelação da mistura. Humedecimento e compactação da mistura. Remoção e carga para camião de restos e desperdícios.
Critério de medição de projecto: Superfície medida em projecção horizontal, segundo documentação gráfica de Projecto.
Critério de medição de obra: Medir-se-á, em projecção horizontal, a superfície realmente executada segundo especificações de Projecto.

| Código | Un | Descrição | Rendimento | Preço | Importância |
|---|---|---|---|---|---|
| mt01ara010a | m³ | Areia com granulometria de 0 a 5 mm de diâmetro, limpa. (material) | 0.090 | 2389.30 | 215.04 |
| mt28mif040 | kg | Estabilizante e consolidante de terrenos, à base de cal hidráulica natural, fornecida em sacos de 35 kg, para estabilização de caminhos e sendeiros. (material) | 13.000 | 798.65 | 10382.45 |
| mq01pan010a | h | Pá carregadora sobre pneus de 120 kW/1,9 m³. (equipamento) | 0.017 | 12121.00 | 206.06 |
| mq09tra010 | h | Tractor agrícola, de 37 kW, equipado com rotovator. (equipamento) | 0.011 | 11901.06 | 130.91 |
| mq04dua020b | h | Dumper de descarga frontal de 2 t de carga útil. (equipamento) | 0.002 | 2792.98 | 5.59 |
| mq02rov010i | h | Compactador monocilíndrico vibrante auto-propulsado, de 129 kW, de 16,2 t, largura de trabalho 213,4 cm. (equipamento) | 0.033 | 18770.53 | 619.43 |
| mq02cia020j | h | Camião cisterna, de 8 m³ de capacidade. (equipamento) | 0.002 | 31985.45 | 63.97 |
| mo041 | h | Oficial de 1ª construção de obra civil. (mão de obra) | 0.361 | 1055.59 | 381.07 |
| mo087 | h | Ajudante de construção de obra civil. (mão de obra) | 0.361 | 620.64 | 224.05 |
| % | % | Custos directos complementares | 2 % | 12228.57 | 244.57 |
|  |  | Custos directos |  |  | 12473.14 |
