# Pavimento amortecedor de impactos, de relva sintética com base amortecedora incorporada

- Propriedade do ficheiro: CYPE INGENIEROS, S.A.
- Formato: FIEBDC-3/2002
- Âmbito geográfico: Angola
- Moeda: AOA
- Custos indirectos: 3.00 %
- IVA: 18.00 %

## T Equipamento urbano

### TJ Parques infantis

#### TJR Pavimentos amortecedores de impactos

**TJR020** m² Pavimento amortecedor de impactos, de relva sintética com base amortecedora incorporada.
Pavimento amortecedor de impactos para uma altura máxima de queda de 1,6 m, em parques infantis, formado por relva sintética, composta de mechas encaracoladas monofilamento de fibra 100% polietileno, tecidas sobre base amortecedora de espuma de polietileno drenante, de 40 mm de espessura, cor vermelho, banda de união de 300 mm de largura e cola especial de poliuretano bicomponente, lastrado com 5 kg/m² de areia de sílica natural, de granulometria compreendida entre 0,2 e 0,5 mm.
Critérios considerados na determinação do preço da unidade de obra: O preço não inclui a superfície base.
Inclui: Marcação. Colocação da relva sintética. Espalhar na superfície.
Critério de medição de projecto: Superfície medida segundo documentação gráfica de Projecto.
Critério de medição de obra: Medir-se-á a superfície realmente executada segundo especificações de Projecto.

| Código | Un | Descrição | Rendimento | Preço | Importância |
|---|---|---|---|---|---|
| mt47adc505k | m² | Relva sintética, composta de mechas encaracoladas monofilamento de fibra 100% polietileno resistente aos raios UV, tecidas sobre base amortecedora de espuma de polietileno drenante, de 40 mm de espessura, cor vermelho, segundo NP EN 1177. (material) | 1.050 | 55281.95 | 58046.05 |
| mt01arp015a | kg | Areia de sílica natural, lavada e secada no forno, de granulometria compreendida entre 0,2 e 0,5 mm, fornecida em sacos. (material) | 5.000 | 24.81 | 124.05 |
| mt15rev070b | m | Banda de união para relva sintética em parques infantis, executada com membrana geotêxtil multicamada, impermeável e reforçada, composta por poliolefinas termoplásticas, provida de fibra para a adesão em ambas as faces, de 0,50 mm de espessura, fornecida em rolos de 300 mm de largura e 100 m de comprimento. (material) | 0.700 | 1617.30 | 1132.11 |
| mt47adc110a | kg | Cola especial de poliuretano bicomponente. (material) | 0.300 | 5517.20 | 1655.16 |
| mo041 | h | Oficial de 1ª construção de obra civil. (mão de obra) | 0.144 | 1028.94 | 148.17 |
| mo087 | h | Ajudante de construção de obra civil. (mão de obra) | 0.144 | 604.97 | 87.12 |
| % | % | Custos directos complementares | 2 % | 61192.66 | 1223.85 |
|  |  | Custos directos |  |  | 62416.51 |
