# Protecção de talude com tela de polietileno e rede de torsão tripla ancorada ao terreno

- Propriedade do ficheiro: CYPE INGENIEROS, S.A.
- Formato: FIEBDC-3/2002
- Âmbito geográfico: Angola
- Moeda: AOA
- Custos indirectos: 3.00 %
- IVA: 18.00 %

## Y Segurança e saúde

### YC Sistemas de protecção colectiva

#### YCD Protecção de taludes

**YCD020** m² Protecção de talude com tela de polietileno e rede de torsão tripla ancorada ao terreno.
Protecção de talude face a desprendimento da camada superficial do terreno, formada por tela de polietileno de alta densidade de 2 mm de espessura, rede de torção tripla, hexagonal, 8x10-13, de arame galvanizado de 2,00 mm de diâmetro e ancoragens ao terreno formadas por varões nervurados de aço A400 NR. Inclusive cabos de aço entre as ancoragens, para a fixação da rede de torsão tripla.
Critério de medição de projecto: Superfície medida segundo Plano de Segurança e Saúde.
Critério de medição de obra: Será medida a superfície realmente montada segundo especificações do Plano de Segurança e Saúde.

| Código | Un | Descrição | Rendimento | Preço | Importância |
|---|---|---|---|---|---|
| mt50spr055a | m² | Tela de polietileno de alta densidade, de 2 mm de espessura, resistente à intempérie. (material) | 1.200 | 4788.28 | 5745.94 |
| mt07ame510e | m² | Rede de torção tripla, hexagonal, 8x10-13, de arame galvanizado de 2 mm de diâmetro, para protecção de taludes. (material) | 1.000 | 480.36 | 480.36 |
| mt07aco040e | kg | Aço em varões nervurados, A400 NR, fornecido em obra em varões sem elaborar, de vários diâmetros. (material) | 0.600 | 273.52 | 164.11 |
| mt50spr100b | m | Cabo de aço de 2 mm de diâmetro, para fixação de rede de torção tripla. (material) | 1.700 | 1969.95 | 3348.92 |
| mq07cce010a | h | Camião com cesta elevatória de braço articulado de 16 m de altura máxima de trabalho e 260 kg de carga máxima. (equipamento) | 0.154 | 14930.13 | 2299.24 |
| mo120 | h | Operário Segurança e Saúde. (mão de obra) | 0.404 | 596.70 | 241.07 |
| % | % | Custos directos complementares | 2 % | 12279.64 | 245.59 |
|  |  | Custos directos |  |  | 12525.23 |
