# Transporte, colocação em obra e remoção de bomba para rebaixamento do nível freático

- Propriedade do ficheiro: CYPE Ingenieros S.A.
- Formato: FIEBDC-3/2016
- Programa: Gerador de preços para construção civil. CYPE Ingenieros, S.A.
- Data: 18/04/2024
- Âmbito geográfico: Angola
- Moeda: AOA
- Custos indirectos: 3 %
- IVA: 18 %

## A Acondicionamento do terreno

### AC Movimento de terras em obra civil

#### ACG Gestão da água freática

**ACG010** Ud Transporte, colocação em obra e remoção de bomba para rebaixamento do nível freático.
Transporte, colocação em obra e remoção de bomba para rebaixamento do nível freático em trabalhos de escavação.
Critérios considerados na determinação do preço da unidade de obra: O preço inclui o deslocamento à obra do pessoal especializado.
Inclui: Transporte à obra. Montagem da bomba. Desmontagem da bomba. Remoção da obra.
Critério de medição de projecto: Número de unidades previstas, segundo documentação gráfica de Projecto.
Critério de medição de obra: Medir-se-á o número de unidades realmente executadas segundo especificações de Projecto.

| Código | Un | Descrição | Rendimento | Preço | Importância |
|---|---|---|---|---|---|
| mq04cag010c | h | Camião com grua de carga máxima 12 t. (equipamento) | 0.33 | 17159.9 | 5662.767 |
| mo041 | h | Oficial de 1ª construção de obra civil. (mão de obra) | 1.443 | 1028.94 | 1484.760 |
| mo087 | h | Ajudante de construção de obra civil. (mão de obra) | 2.885 | 604.97 | 1745.338 |
| % | % | Custos directos complementares | 2 % | 8892.865 | 177.857 |
|  |  | Custos directos |  |  | 9070.722 |
