# Corte de árvore, de 30 a 60 cm de diâmetro de tronco, com motosserra

- Propriedade do ficheiro: CYPE INGENIEROS, S.A.
- Formato: FIEBDC-3/2002
- Âmbito geográfico: Angola
- Moeda: AOA
- Custos indirectos: 3.00 %
- IVA: 18.00 %

## A Acondicionamento do terreno

### AD Movimento de terras em edificação

#### ADL Desmatação e decapagem

**ADL015** Ud Corte de árvore, de 30 a 60 cm de diâmetro de tronco, com motosserra.
Corte de árvore, de 30 a 60 cm de diâmetro de tronco, com motosserra. Incluindo extracção de toco e raízes com posterior enchimento e compactação da abertura com terra da própria escavação, corte de ramos, tronco e raízes, remoção de restos e desperdícios, e carga para camião, sem incluir transporte a aterro autorizado.
Inclui: Corte do tronco da árvore próximo da base. Extracção do toco e das raízes. Corte do tronco, dos ramos e das raízes. Enchimento e compactação da abertura com terra da própria escavação. Remoção de restos e desperdícios. Carga a camião.
Critério de medição de projecto: Número de unidades previstas, segundo documentação gráfica de Projecto.
Critério de medição de obra: Medir-se-á o número de unidades realmente executadas segundo especificações de Projecto.

| Código | Un | Descrição | Rendimento | Preço | Importância |
|---|---|---|---|---|---|
| mq09sie010 | h | Motoserra a gasolina, de 50 cm de espada e 2 kW de potência. (equipamento) | 0.672 | 291.65 | 195.99 |
| mq01exn020a | h | Retroescavadora hidráulica sobre pneus, de 105 kW. (equipamento) | 0.151 | 4502.45 | 679.87 |
| mq02roa010a | h | Cilindro vibratório de condução manual, de 700 kg, largura de trabalho 70 cm. (equipamento) | 0.352 | 822.45 | 289.50 |
| mo040 | h | Oficial de 1ª jardineiro. (mão de obra) | 0.942 | 492.06 | 463.52 |
| mo086 | h | Ajudante de jardineiro. (mão de obra) | 1.885 | 284.97 | 537.17 |
| % | % | Custos directos complementares | 2 % | 2166.05 | 43.32 |
|  |  | Custos directos |  |  | 2209.37 |
