# Piso térreo ventilado de betão armado de 5+4 cm de altura

- Propriedade do ficheiro: CYPE INGENIEROS, S.A.
- Formato: FIEBDC-3/2002
- Âmbito geográfico: Angola
- Custos indirectos: 3.00 %
- IVA: 18.00 %

## A Acondicionamento do terreno

### AN Nivelação

#### ANS Massames

**ANS022** m² Piso térreo ventilado de betão armado de 5+4 cm de altura, com sistema de cofragem perdida de polipropileno reciclado, sistema MODÌ, modelo MS 50 "EDING APS", realizado com betão C25/30 (XC1(P); D12; S3; Cl 0,4) preparado em obra, e betonagem com meios manuais, e malha electrossoldada AR50 de aço A500 EL sobre separadores homologados, em camada de compressão de 4 cm de espessura.
Formação de piso térreo ventilado de betão armado de 5+4 cm de altura, com sistema de cofragem perdida de polipropileno reciclado, sistema MODÌ, composto por peças modelo MS 50 "EDING APS", realizado com betão C25/30 (XC1(P); D12; S3; Cl 0,4) preparado em obra, e betonagem com meios manuais, e malha electrossoldada AR50 100x300 mm de aço A500 EL como armadura de distribuição, colocada sobre separadores homologados em camada de compressão de 4 cm de espessura; apoiada toda ela sobre base de betão de limpeza (não incluída neste preço). Inclusive cortes de peças, realização de aberturas para a passagem de tubos de ventilação, canalizações e tubagens das instalações, execução de juntas de contorno com painel de poliestireno expandido de 2 cm de espessura e encaixe ou ligação dos elementos exteriores (caixas, sumidouros, sifões de pavimento, etc.) das redes de instalações executadas sob o piso térreo.
Inclui: Marcação da disposição das peças. Colocação e montagem das peças. Realização dos orifícios de passagem. Colocação dos elementos para passagem de instalações. Colocação da malha electrossoldada. Betonagem e compactação do betão. Nivelamento da camada de compressão. Cura do betão.
Critério de medição de projecto: Superfície medida segundo documentação gráfica de Projecto.
Critério de medição de obra: Medir-se-á a superfície realmente executada segundo especificações de Projecto, sem deduzir a superfície ocupada pelos pilares situados dentro do seu perímetro.

| Código | Un | Descrição | Rendimento | Preço | Importância |
|---|---|---|---|---|---|
| mt07cie010aa | m² | Módulos de polipropileno reciclado, para massames e lajes térreas ventiladas, sistema MODÌ, modelo MS 50 "EDING APS", de 58x58x5 cm, para sistema de cofragem perdida. (material) | 1.050 | 8.13 | 8.54 |
| mt07ame020ffc | m² | Malha electrossoldada AR50 100x300 mm, com arames longitudinais de 5,0 mm de diâmetro e arames transversais de 4,2 mm de diâmetro, aço A500 EL. (material) | 1.100 | 2.47 | 2.72 |
| mt08aaa010a | m³ | Água. (material) | 0.011 | 1.23 | 0.01 |
| mt01arg000 | t | Areia crivada para betões preparados em obra. (material) | 0.033 | 7.18 | 0.24 |
| mt01arg001b | t | Inerte grosso homogeneizado, de tamanho máximo 12 mm, para betões preparados em obra. (material) | 0.040 | 14.41 | 0.58 |
| mt08cem000 | kg | Cimento em sacos, para betão preparado em obra. (material) | 14.520 | 0.15 | 2.18 |
| mt07aco020g | Ud | Separador homologado para nervuras "in situ" em lajes aligeiradas. (material) | 3.000 | 0.07 | 0.21 |
| mt16pea020b | m² | Painel rígido de poliestireno expandido, segundo NP EN 13163, bordo lateral recto, de 20 mm de espessura, resistência térmica 0,55 m²°C/W, condutibilidade térmica 0,036 W/(m°C), para junta de dilatação. (material) | 0.050 | 1.97 | 0.10 |
| op00sie010 |  | Serra tico-tico. | 1.000 | 0.00 | 0.00 |
| op00amo010 |  | Rebarbadora. | 1.000 | 0.00 | 0.00 |
| au00auh040 |  | Vibrador de betão, eléctrico. | 1.000 | 0.00 | 0.00 |
| mo019 | h | Oficial de 1ª construção. (mão de obra) | 0.096 | 2.90 | 0.28 |
| mo075 | h | Ajudante de construção. (mão de obra) | 0.096 | 1.91 | 0.18 |
| mo111 | h | Operário não qualificado construção. (mão de obra) | 0.151 | 1.83 | 0.28 |
| mo110 | h | Operário especializado construção. (mão de obra) | 0.055 | 1.87 | 0.10 |
| % | % | Custos directos complementares | 2 % | 15.42 | 0.31 |
|  |  | Custos directos |  |  | 15.73 |
