# Murete de 20 cm de espessura de alvenaria

- Propriedade do ficheiro: CYPE INGENIEROS, S.A.
- Formato: FIEBDC-3/2002
- Âmbito geográfico: Angola
- Custos indirectos: 3.00 %
- IVA: 18.00 %

## C Fundações

### CN Nivelação

#### CNF Alvenaria armada

**CNF010** m² Murete de 20 cm de espessura de alvenaria, de bloco furado de betão, para revestir, cor cinzento, 40x20x20 cm, resistência normalizada R10 (10 N/mm²), assente com argamassa de cimento industrial, cor cinzento, M-7,5, fornecida a granel, com pilastras intermédias e viga de coroamento, de betão com armadura de aço A400 NR, quantidade 5 kg/m².
Execução de murete de 20 cm de espessura de alvenaria, de bloco furado de betão, para revestir, cor cinzento, 40x20x20 cm, resistência normalizada R10 (10 N/mm²), assente com argamassa de cimento industrial, cor cinzento, M-7,5, fornecida a granel, com pilastras intermédias e viga de coroamento, de betão com armadura de aço A400 NR, com uma quantidade aproximada de 5 kg/m². Incluindo p/p de desperdícios e roturas, esperas, execução de encontros, ligações entre murete e lajes e elementos especiais.
Inclui: Limpeza e preparação da superfície suporte. Marcação. Colocação e aprumo de prumos de referência. Colocação de fios entre prumos. Colocação dos blocos por fiadas a nível. Colocação das armaduras nas pilastras intermédias e na viga de coroamento, e posterior enchimento com betão. Betonagem, vibração e cura do betão. Realização de todos os trabalhos necessários para a finalização de vãos. Ligação entre muro e lajes.
Critério de medição de projecto: Superfície medida segundo documentação gráfica de Projecto, sem duplicar esquinas nem encontros, descontando as aberturas de superfície maior de 2 m².
Critério de medição de obra: Medir-se-á a superfície realmente executada segundo especificações de Projecto, descontando as aberturas de superfície maior de 2 m².

| Código | Un | Descrição | Rendimento | Preço | Importância |
|---|---|---|---|---|---|
| mt02bhg010d | Ud | Bloco furado de betão, para revestir, cor cinzento, 40x20x20 cm, resistência normalizada R10 (10 N/mm²), inclusive p/p de peças especiais: blocos lintel e meios blocos. Segundo EN 771-3. (material) | 12.500 | 0.68 | 8.50 |
| mt08aaa010a | m³ | Água. (material) | 0.005 | 1.60 | 0.01 |
| mt09mif010db | t | Argamassa industrial para alvenaria, de cimento, cor cinzento, categoria M-7,5 (resistência à compressão 7,5 N/mm²), fornecida a granel, segundo EN 998-2. (material) | 0.029 | 32.40 | 0.94 |
| mt07aco040b | kg | Aço em varões nervurados, A400 NR, elaborado em oficina e colocado em obra, diâmetros vários. (material) | 5.000 | 0.98 | 4.90 |
| mt10haf020fgnhc | m³ | Betão C25/30 (XC1(P) D25; S3; Cl 0,4), fabricado em central, segundo NP EN 206-1. (material) | 0.020 | 148.57 | 2.97 |
| mq06mms010 | h | Misturador contínuo com silo, para argamassa industrial em seco, fornecida a granel. (equipamento) | 0.111 | 1.25 | 0.14 |
| op00ciz020 |  | Guilhotina para aço em varões nervurados. | 1.000 | 0.00 | 0.00 |
| op00ata010 |  | Máquina de amarrar ferro. | 1.000 | 0.00 | 0.00 |
| au00auh040 |  | Vibrador de betão, eléctrico. | 1.000 | 0.00 | 0.00 |
| mo020 | h | Oficial de 1ª construção em trabalhos auxiliares de pedreiro. (mão de obra) | 0.790 | 2.90 | 2.29 |
| mo076 | h | Ajudante de construção em trabalhos auxiliares de pedreiro. (mão de obra) | 0.395 | 1.91 | 0.75 |
| mo112 | h | Operário não qualificado construção em trabalhos auxiliares de pedreiro. (mão de obra) | 0.037 | 1.83 | 0.07 |
| % | % | Custos directos complementares | 2 % | 20.57 | 0.41 |
|  |  | Custos directos |  |  | 20.98 |
