# Remoção de painel ou manta isolante, em fachada ou paredes meeiras, com um dos panos previamente demolido, com meios manuais e carga manual de entulho para camião ou contentor

- Propriedade do ficheiro: CYPE INGENIEROS, S.A.
- Formato: FIEBDC-3/2002
- Âmbito geográfico: Angola
- Custos indirectos: 3.00 %
- IVA: 18.00 %

## D Demolições

### DF Fachadas

#### DFN Isolamentos

**DFN010** m² Remoção de painel ou manta isolante, em fachada ou paredes meeiras, com um dos panos previamente demolido, com meios manuais e carga manual de entulho para camião ou contentor.
Remoção de painel ou manta isolante, em fachada ou parede meeira, com um dos panos previamente demolido, com meios manuais, sem afectar a estabilidade dos elementos construtivos contíguos. Incluindo p/p de limpeza, armazenamento, remoção e carga manual de entulho para camião ou contentor.
Inclui: Remoção manual dos elementos. Limpeza dos restos da obra. Carga do material desmontado e os restos de obra para camião ou contentor.
Critério de medição de projecto: Superfície medida segundo documentação gráfica de Projecto.
Critério de medição de obra: Será medida a superfície realmente desmontada segundo especificações de Projecto.

| Código | Un | Descrição | Rendimento | Preço | Importância |
|---|---|---|---|---|---|
| mo111 | h | Operário não qualificado construção. (mão de obra) | 0.036 | 1.83 | 0.07 |
| % | % | Custos directos complementares | 2 % | 0.07 | 0.00 |
|  |  | Custos directos |  |  | 0.07 |
