# Eliminação de isolamento injectado em caixa de ar, com aspirador mecânico e carga manual de entulho para camião ou contentor

- Propriedade do ficheiro: CYPE INGENIEROS, S.A.
- Formato: FIEBDC-3/2002
- Âmbito geográfico: Angola
- Custos indirectos: 3.00 %
- IVA: 18.00 %

## D Demolições

### DF Fachadas

#### DFN Isolamentos

**DFN020** m³ Eliminação de isolamento injectado em caixa de ar, com aspirador mecânico e carga manual de entulho para camião ou contentor.
Eliminação de isolamento injectado em caixa de ar, através da aspiração mecânica em perfurações realizadas na parede a diferentes alturas, sem afectar a estabilidade dos elementos construtivos contíguos. Incluindo p/p de aspirador mecânico, realização de furos, limpeza, armazenamento, remoção e carga manual de entulho para camião ou contentor.
Inclui: Realização de furos no paramento. Protecção dos elementos da envolvente que podem ser afectados durante os trabalhos de aspiração. Aspiração do isolamento. Limpeza dos restos da obra. Carga do material desmontado e os restos de obra para camião ou contentor.
Critério de medição de projecto: Volume medido segundo documentação gráfica de Projecto.
Critério de medição de obra: Será medido o volume realmente eliminado segundo especificações de Projecto.

| Código | Un | Descrição | Rendimento | Preço | Importância |
|---|---|---|---|---|---|
| op00tal010 |  | Berbequim. | 1.000 | 0.00 | 0.00 |
| mo110 | h | Operário especializado construção. (mão de obra) | 0.154 | 1.87 | 0.29 |
| % | % | Custos directos complementares | 2 % | 0.29 | 0.01 |
|  |  | Custos directos |  |  | 0.30 |
