# Arranque de capeamento de pedra natural para revestimento de muros, com meios manuais, e carga manual de entulho para camião ou contentor

- Propriedade do ficheiro: CYPE INGENIEROS, S.A.
- Formato: FIEBDC-3/2002
- Âmbito geográfico: Angola
- Custos indirectos: 3.00 %
- IVA: 18.00 %

## D Demolições

### DF Fachadas

#### DFR Remates exteriores

**DFR010** m Arranque de capeamento de pedra natural para revestimento de muros, com meios manuais, e carga manual de entulho para camião ou contentor.
Arranque de capeamento para revestimento de muros, formada por peças de pedra natural, com meios manuais, sem deteriorar os elementos construtivos contíguos. Incluindo p/p de limpeza, armazenamento, remoção e carga manual de entulho para camião ou contentor.
Inclui: Arranque dos elementos. Remoção e acumulação do material arrancado. Limpeza dos restos da obra. Carga do material arrancado e os restos de obra para camião ou contentor.
Critério de medição de projecto: Comprimento medido segundo documentação gráfica de Projecto.
Critério de medição de obra: Será medido o comprimento realmente demolido segundo especificações de Projecto.

| Código | Un | Descrição | Rendimento | Preço | Importância |
|---|---|---|---|---|---|
| mo111 | h | Operário não qualificado construção. (mão de obra) | 0.249 | 1.83 | 0.46 |
| % | % | Custos directos complementares | 2 % | 0.46 | 0.01 |
|  |  | Custos directos |  |  | 0.47 |
