# Arranque de capeamento pré-fabricada de betão para revestimento de muros, com meios manuais, e carga manual de entulho para camião ou contentor

- Propriedade do ficheiro: CYPE INGENIEROS, S.A.
- Formato: FIEBDC-3/2002
- Âmbito geográfico: Angola
- Custos indirectos: 3.00 %
- IVA: 18.00 %

## D Demolições

### DF Fachadas

#### DFR Remates exteriores

**DFR010** m Arranque de capeamento pré-fabricada de betão para revestimento de muros, com meios manuais, e carga manual de entulho para camião ou contentor.
Arranque de capeamento para revestimento de muros, formada por peças pré-fabricadas de betão, com meios manuais, sem deteriorar os elementos construtivos contíguos. Incluindo p/p de limpeza, armazenamento, remoção e carga manual de entulho para camião ou contentor.
Inclui: Arranque dos elementos. Remoção e acumulação do material arrancado. Limpeza dos restos da obra. Carga do material arrancado e os restos de obra para camião ou contentor.
Critério de medição de projecto: Comprimento medido segundo documentação gráfica de Projecto.
Critério de medição de obra: Será medido o comprimento realmente demolido segundo especificações de Projecto.

| Código | Un | Descrição | Rendimento | Preço | Importância |
|---|---|---|---|---|---|
| mo111 | h | Operário não qualificado construção. (mão de obra) | 0.241 | 1.83 | 0.44 |
| % | % | Custos directos complementares | 2 % | 0.44 | 0.01 |
|  |  | Custos directos |  |  | 0.45 |
