# Desmontagem de soco metálico de menos de 50 cm de altura, com meios manuais, e carga manual de entulho para camião ou contentor

- Propriedade do ficheiro: CYPE INGENIEROS, S.A.
- Formato: FIEBDC-3/2002
- Âmbito geográfico: Angola
- Custos indirectos: 3.00 %
- IVA: 18.00 %

## D Demolições

### DF Fachadas

#### DFR Remates exteriores

**DFR110** m Desmontagem de soco metálico de menos de 50 cm de altura, com meios manuais, e carga manual de entulho para camião ou contentor.
Desmontagem de soco de menos de 50 cm de altura formado por peças metálicas localizado na parte inferior do paramento vertical, com meios manuais, sem deteriorar os elementos construtivos contíguos. Incluindo p/p de limpeza, armazenamento, remoção e carga manual de entulho para camião ou contentor.
Inclui: Desmontagem dos elementos. Remoção e armazenamento do material desmontado. Limpeza dos restos da obra. Carga do material desmontado e restos da obra para camião ou contentor.
Critério de medição de projecto: Comprimento medido segundo documentação gráfica de Projecto.
Critério de medição de obra: Será medido o comprimento realmente desmontado segundo especificações de Projecto.

| Código | Un | Descrição | Rendimento | Preço | Importância |
|---|---|---|---|---|---|
| mo019 | h | Oficial de 1ª construção. (mão de obra) | 0.130 | 2.90 | 0.38 |
| mo111 | h | Operário não qualificado construção. (mão de obra) | 0.130 | 1.83 | 0.24 |
| % | % | Custos directos complementares | 2 % | 0.62 | 0.01 |
|  |  | Custos directos |  |  | 0.63 |
