# Desmontagem de vidro laminado de segurança de 10+10 mm de espessura, fixo sobre caixilharia, com meios manuais, e carga manual do material desmontado para camião ou contentor

- Propriedade do ficheiro: CYPE INGENIEROS, S.A.
- Formato: FIEBDC-3/2002
- Âmbito geográfico: Angola
- Custos indirectos: 3.00 %
- IVA: 18.00 %

## D Demolições

### DF Fachadas

#### DFV Vidros

**DFV050** m² Desmontagem de vidro laminado de segurança de 10+10 mm de espessura, fixo sobre caixilharia, com meios manuais, e carga manual do material desmontado para camião ou contentor.
Desmontagem com meios manuais de vidro laminado de segurança composto por dois vidros de 10 mm de espessura unidos através de uma lâmina de polivinil butiral, fixo sobre caixilharia, através de calços de apoio perimetrais e laterais, e vedado com silicone, sem deteriorar a caixilharia à qual está fixo. Incluindo p/p de limpeza de silicone na caixilharia, armazenamento, remoção e carga manual do material desmontado para camião ou contentor.
Inclui: Desmontagem dos elementos. Remoção e armazenamento do material desmontado. Limpeza dos restos da obra. Carga do material desmontado para camião ou contentor.
Critério de medição de projecto: Superfície medida segundo documentação gráfica de Projecto.
Critério de medição de obra: Será medida a superfície realmente desmontada segundo especificações de Projecto.

| Código | Un | Descrição | Rendimento | Preço | Importância |
|---|---|---|---|---|---|
| mo054 | h | Oficial de 1ª vidraceiro. (mão de obra) | 0.592 | 3.13 | 1.85 |
| mo108 | h | Ajudante de vidraceiro. (mão de obra) | 0.592 | 2.06 | 1.22 |
| % | % | Custos directos complementares | 2 % | 3.07 | 0.06 |
|  |  | Custos directos |  |  | 3.13 |
