# Demolição de sumidouro longitudinal de polipropileno ou PVC, com martelo pneumático, e carga manual para camião ou contentor

- Propriedade do ficheiro: CYPE INGENIEROS, S.A.
- Formato: FIEBDC-3/2002
- Âmbito geográfico: Angola
- Custos indirectos: 3.00 %
- IVA: 18.00 %

## D Demolições

### DI Instalações

#### DIS Drenagens e ventilação

**DIS013** m Demolição de sumidouro longitudinal de polipropileno ou PVC, com martelo pneumático, e carga manual para camião ou contentor.
Demolição de sumidouro longitudinal de polipropileno ou PVC, com martelo pneumático, sem deteriorar os colectores que possam conectar-se com ele e acondicionamento das suas extremidades, e carga manual para camião ou contentor. O preço inclui a demolição da base de apoio e a recuperação do aro e da grelha.
Inclui: Recuperação de aro e grelha. Demolição do elemento. Fragmentação do entulho em peças manejáveis. Remoção e acumulação de entulho. Limpeza dos restos da obra. Carga manual de entulho para camião ou contentor.
Critério de medição de projecto: Comprimento medido em projecção horizontal, segundo documentação gráfica de Projecto.
Critério de medição de obra: Será medido, em projecção horizontal, o comprimento realmente demolido segundo especificações de Projecto.

| Código | Un | Descrição | Rendimento | Preço | Importância |
|---|---|---|---|---|---|
| mq05mai030 | h | Martelo pneumático. (equipamento) | 0.176 | 2.30 | 0.40 |
| mq05pdm110 | h | Compressor portátil diesel média pressão 10 m³/min. (equipamento) | 0.088 | 3.90 | 0.34 |
| mo112 | h | Operário especializado construção. (mão de obra) | 0.218 | 1.66 | 0.36 |
| mo113 | h | Operário não qualificado construção. (mão de obra) | 0.131 | 1.63 | 0.21 |
| % | % | Custos directos complementares | 2 % | 1.31 | 0.03 |
|  |  | Custos directos |  |  | 1.34 |
