# Desmontagem com recuperação de material de ferragens de fecho em armário encastrado de caixilharia de madeira, com meios manuais

- Propriedade do ficheiro: CYPE INGENIEROS, S.A.
- Formato: FIEBDC-3/2002
- Âmbito geográfico: Angola
- Custos indirectos: 3.00 %
- IVA: 18.00 %

## D Demolições

### DP Divisões e revestimentos interiores

#### DPA Armário encastrado

**DPA030** Ud Desmontagem com recuperação de material de ferragens de fecho em armário encastrado de caixilharia de madeira, com meios manuais.
Desmontagem de ferragens de fecho em armário encastrado de caixilharia de madeira, com meios manuais e recuperação de material para localização posterior em outro local. Incluindo p/p de limpeza, armazenamento, remoção e carga manual do material desmontado e dos restos da obra produzidos durante os trabalhos, para camião ou contentor.
Inclui: Desmontagem dos elementos. Armazenamento dos materiais a reutilizar. Limpeza dos restos da obra. Carga do material desmontado para camião ou contentor.
Critério de medição de projecto: Número de unidades previstas, segundo documentação gráfica de Projecto.
Critério de medição de obra: Será medido o número de unidades realmente desmontadas segundo especificações de Projecto.

| Código | Un | Descrição | Rendimento | Preço | Importância |
|---|---|---|---|---|---|
| mo056 | h | Ajudante de carpinteiro. (mão de obra) | 0.207 | 1.92 | 0.40 |
| % | % | Custos directos complementares | 2 % | 0.40 | 0.01 |
|  |  | Custos directos |  |  | 0.41 |
