# Demolição de parede divisória interior de alvenaria de face à vista

- Propriedade do ficheiro: CYPE INGENIEROS, S.A.
- Formato: FIEBDC-3/2002
- Âmbito geográfico: Angola
- Moeda: AOA
- Custos indirectos: 3.00 %
- IVA: 18.00 %

## D Demolições

### DP Divisões e protecções

#### DPT Paredes divisórias de alvenaria

**DPT010** m² Demolição de parede divisória interior de alvenaria de face à vista, formada por bloco de betão de 10 cm de espessura, com meios manuais, sem afectar a estabilidade dos elementos constructivos contiguos, deixando esperas para facilitar posteriormente o travamento com a nova alvenaria, e carga manual para camião ou contentor.
Demolição de parede divisória interior de alvenaria de face à vista, formada por bloco de betão de 10 cm de espessura, com meios manuais, sem afectar a estabilidade dos elementos constructivos contiguos, deixando esperas para facilitar posteriormente o travamento com a nova alvenaria, e carga manual para camião ou contentor.
Inclui: Demolição do elemento. Fragmentação do entulho em peças manejáveis. Remoção e acumulação de entulho. Limpeza dos restos da obra. Carga manual de entulho para camião ou contentor.
Critério de medição de projecto: Superfície medida segundo documentação gráfica de Projecto.
Critério de medição de obra: Medir-se-á a superfície realmente demolida segundo especificações de Projecto.
Critérios considerados na determinação do preço da unidade de obra: O preço inclui a desmontagem prévia das folhas da caixilharia.

| Código | Un | Descrição | Rendimento | Preço | Importância |
|---|---|---|---|---|---|
| mo113 | h | Operário não qualificado construção. (mão de obra) | 0.582 | 343.03 | 199.64 |
| % | % | Custos directos complementares | 2 % | 199.64 | 3.99 |
|  |  | Custos directos |  |  | 203.63 |
