# Remoção de revestimento de madeira cravada sobre ripas em paramentos interiores

- Propriedade do ficheiro: CYPE INGENIEROS, S.A.
- Formato: FIEBDC-3/2002
- Âmbito geográfico: Angola
- Moeda: AOA
- Custos indirectos: 3.00 %
- IVA: 18.00 %

## D Demolições

### DR Revestimentos

#### DRD Decorativos

**DRD010** m² Remoção de revestimento de madeira cravada sobre ripas em paramentos interiores, com meios manuais, sem deteriorar a superfície suporte, que ficará a descoberto e preparada para o seu revestimento posterior, e carga manual para camião ou contentor.
Remoção de revestimento de madeira cravada sobre ripas em paramentos interiores, com meios manuais, sem deteriorar a superfície suporte, que ficará a descoberto e preparada para o seu revestimento posterior, e carga manual para camião ou contentor.
Inclui: Remoção do elemento. Remoção e armazenamento do material removido. Limpeza dos restos da obra. Carga manual do material removido e restos da obra para camião ou contentor.
Critério de medição de projecto: Superfície medida segundo documentação gráfica de Projecto.
Critério de medição de obra: Medir-se-á a superfície realmente demolida segundo especificações de Projecto.
Critérios considerados na determinação do preço da unidade de obra: O preço inclui o arranque das ripas.

| Código | Un | Descrição | Rendimento | Preço | Importância |
|---|---|---|---|---|---|
| mo113 | h | Operário não qualificado construção. (mão de obra) | 0.190 | 343.03 | 65.18 |
| % | % | Custos directos complementares | 2 % | 65.18 | 1.30 |
|  |  | Custos directos |  |  | 66.48 |
