# Demolição de pavimento asfáltico em faixa de rodagem, com martelo pneumático, e carga manual de entulho para camião ou contentor

- Propriedade do ficheiro: CYPE INGENIEROS, S.A.
- Formato: FIEBDC-3/2002
- Âmbito geográfico: Angola
- Custos indirectos: 3.00 %
- IVA: 18.00 %

## D Demolições

### DU Infra-estruturas no logradouro

#### DUX Pavimentos

**DUX030** m² Demolição de pavimento asfáltico em faixa de rodagem, com martelo pneumático, e carga manual de entulho para camião ou contentor.
Demolição de pavimento asfáltico em faixa de rodagem, com martelo pneumático, sem incluir a demolição da base de suporte. Incluindo p/p de corte prévio do contorno com cortadora de asfalto, limpeza, armazenamento, remoção e carga manual de entulho para camião ou contentor.
Inclui: Corte do contorno com cortadora de asfalto. Demolição do pavimento com martelo pneumático. Fragmentação do entulho em peças manejáveis. Remoção e acumulação de entulho. Limpeza dos restos da obra. Carga manual de entulho para camião ou contentor.
Critério de medição de projecto: Superfície medida segundo documentação gráfica de Projecto.
Critério de medição de obra: Medir-se-á a superfície realmente demolida segundo especificações de Projecto.

| Código | Un | Descrição | Rendimento | Preço | Importância |
|---|---|---|---|---|---|
| mq05mai030 | h | Martelo pneumático. (equipamento) | 0.226 | 4.16 | 0.94 |
| mq05pdm110 | h | Compressor portátil diesel média pressão 10 m³/min. (equipamento) | 0.113 | 7.06 | 0.80 |
| mq11eqc010 | h | Cortadora de pavimento com arranque, deslocamento e regulação do disco de corte manuais. (equipamento) | 0.005 | 37.68 | 0.19 |
| mo110 | h | Operário especializado construção. (mão de obra) | 0.096 | 1.87 | 0.18 |
| mo111 | h | Operário não qualificado construção. (mão de obra) | 0.234 | 1.83 | 0.43 |
| % | % | Custos directos complementares | 2 % | 2.54 | 0.05 |
|  |  | Custos directos |  |  | 2.59 |
