# Estrutura de betão armado com uma altura livre de piso de até 3 m

- Propriedade do ficheiro: CYPE INGENIEROS, S.A.
- Formato: FIEBDC-3/2002
- Âmbito geográfico: Angola
- Custos indirectos: 0.03 %
- IVA: 18.00 %

## E Estruturas

### EH Betão armado

#### EHB Sistemas de lajes

**EHB020** m² Estrutura de betão armado com uma altura livre de piso de até 3 m, realizada com betão C25/30 (XC1(P); D12; S3; Cl 0,4) preparado em obra, e betonagem com meios manuais, volume total de betão 0,139 m³/m², e aço A400 NR, com uma quantidade total de 13 kg/m², formada por: laje aligeirada, horizontal, com ausência de pontes térmicas, de altura 28 = (3+20)+5 cm; nervura "in situ" de 12 cm de largura; sistema "FORLI" de molde tipo abobadilha de EPS, mecanizada e aligeirante, de 20 cm de altura; malha electrossoldada AR42 de aço A500 EL em camada de compressão; vigas rasas, com colocação sob as vigas de placa "FORLI" de EPS, de 3 cm de espessura, para eliminar as pontes térmicas; sem incluir repercussão de pilares.
Formação de estrutura de betão armado com uma altura livre de piso de até 3 m, realizada com betão C25/30 (XC1(P); D12; S3; Cl 0,4) preparado em obra, e betonagem com meios manuais com um volume total de betão em laje, vigas e pilares de 0,139 m³/m², e aço A400 NR na zona de reforço de negativos, conectores de vigotas, vigas de bordadura e vigas com uma quantidade total de 13 kg/m², composta pelos seguintes elementos: LAJE ALIGEIRADA: horizontal, com ausência de pontes térmicas, de altura 28 = (3+20)+5 cm; nervura "in situ" de 12 cm de largura; sistema "FORLI" de molde tipo abobadilha de EPS, mecanizada e aligeirante, formado por peça base de 70x80 cm e peça superior de 58x80 cm, e 20 cm de altura; camada de compressão de 5 cm de espessura, com armadura de distribuição formada por malha electrossoldada AR42 100x300 mm de aço A500 EL, inclusive p/p de vigas de bordadura, montagem e desmontagem do sistema de cofragem contínuo com prumos, travessas metálicas e superfície cofrante de madeira tratada reforçada com varões e perfis; VIGAS: rasas, com colocação sob as vigas de placa "FORLI" de EPS, de 3 cm de espessura, para eliminar as pontes térmicas. Sem incluir repercussão de pilares.
Inclui: Marcação do sistema de cofragem. Montagem do sistema de cofragem. Marcação da geometria da planta sobre a cofragem. Montagem do sistema de molde. Colocação das armaduras com separadores homologados. Betonagem e compactação do betão na laje. Nivelamento da camada de compressão. Cura do betão. Desmontagem do sistema de cofragem em laje. Reparação de defeitos superficiais.
Critério de medição de projecto: Superfície medida em verdadeira magnitude desde as faces exteriores das vigas de bordadura do perímetro, segundo documentação gráfica de Projecto, descontando as aberturas de superfície maior de 6 m².
Critério de medição de obra: Medir-se-á, em verdadeira magnitude, desde as faces exteriores das vigas perimetrais, a superfície realmente executada segundo especificações de Projecto, descontando as aberturas de superfície maior de 6 m². Consideram-se incluídos todos os elementos integrantes da estrutura assinalados nos desenhos e pormenores do Projecto.

| Código | Un | Descrição | Rendimento | Preço | Importância |
|---|---|---|---|---|---|
| mt08efu010a | m² | Sistema de cofragem contínuo para laje aligeirada de betão armado, até 3 m de altura livre de piso, composta de: prumos, travessas metálicas e superfície cofrante de madeira tratada reforçada com varões e perfis. (material) | 1.100 | 9.23 | 10.15 |
| mt07cpf020a | Ud | Abobadilha mecanizada em EPS (poliestireno expandido), "FORLI", de 70x80 cm, formada por peça inferior de 70x80 cm e peça superior de 56x80 cm, para aligeirar lajes aligeiradas com nervuras de 12 cm de largura e 20 cm de altura. (material) | 1.406 | 4.40 | 6.19 |
| mt07cpf030 | Ud | Placa de poliestireno expandido de 70x80x3 cm, "FORLI", para colocar nas zonas não aligeiradas de lajes unidireccionais e bidireccionais. (material) | 2.000 | 1.30 | 2.60 |
| mt07aco020c | Ud | Separador homologado para vigas. (material) | 0.800 | 0.09 | 0.07 |
| mt07aco020g | Ud | Separador homologado para nervuras "in situ" em lajes aligeiradas. (material) | 1.000 | 0.07 | 0.07 |
| mt07aco040b | kg | Aço em varões nervurados, A400 NR, elaborado em oficina e colocado em obra, diâmetros vários. (material) | 13.000 | 0.88 | 11.44 |
| mt07ame020ddc | m² | Malha electrossoldada AR42 100x300 mm, com arames longitudinais de 4,2 mm de diâmetro e arames transversais de 4,2 mm de diâmetro, aço A500 EL. (material) | 1.100 | 1.93 | 2.12 |
| mt08aaa010a | m³ | Água. (material) | 0.034 | 1.25 | 0.04 |
| mt01arg000 | t | Areia crivada para betões preparados em obra. (material) | 0.104 | 7.18 | 0.75 |
| mt01arg001b | t | Inerte grosso homogeneizado, de tamanho máximo 12 mm, para betões preparados em obra. (material) | 0.125 | 14.41 | 1.80 |
| mt08cem001 | kg | Cimento resistente a sulfatos, em sacos, para betão preparado em obra. (material) | 45.870 | 0.16 | 7.34 |
| op00ciz020 |  | Guilhotina para aço em varões nervurados. | 1.000 | 0.00 | 0.00 |
| op00ata010 |  | Máquina de amarrar ferro. | 1.000 | 0.00 | 0.00 |
| op00sie020 |  | Serra de disco fixo, para mesa de trabalho. | 1.000 | 0.00 | 0.00 |
| au00auh040 |  | Vibrador de betão, eléctrico. | 1.000 | 0.00 | 0.00 |
| mo041 | h | Oficial de 1ª estruturista. (mão de obra) | 0.655 | 3.44 | 2.25 |
| mo085 | h | Ajudante de estruturista. (mão de obra) | 0.655 | 2.26 | 1.48 |
| mo106 | h | Operário não qualificado construção. (mão de obra) | 0.176 | 2.07 | 0.36 |
| mo105 | h | Operário especializado construção. (mão de obra) | 0.184 | 2.11 | 0.39 |
| % | % | Custos directos complementares | 2 % | 47.05 | 0.94 |
|  |  | Custos directos |  |  | 47.99 |
