# Padieira de madeira serrada de pinho larício (Pinus nigra)

- Propriedade do ficheiro: CYPE INGENIEROS, S.A.
- Formato: FIEBDC-3/2002
- Âmbito geográfico: Angola
- Custos indirectos: 3.00 %
- IVA: 18.00 %

## E Estruturas

### EM Madeira

#### EMR Remates

**EMR020** m³ Padieira de madeira serrada de pinho larício (Pinus nigra), de 10x10 a 15x30 cm de secção e até 6 m de comprimento, classe resistente C18, protecção da madeira com classe de penetração NP3, trabalhada em oficina.
Fornecimento e colocação de padieira de madeira serrada de pinho larício (Pinus nigra), acabamento polido, de 10x10 a 15x30 cm de secção e até 6 m de comprimento, para aplicações estruturais, classe resistente C18 segundo EN 338 e EN 1912 e protecção contra agentes bióticos que corresponde com a classe de penetração NP3 (6 mm nas faces laterais do alburno) segundo EN 351-1. Incluindo p/p de preparação da zona de apoio, cortes, entalhes para a sua correcta samblagem, nivelação e colocação sobre as ombreiras da abertura. Trabalhado em oficina e colocado em obra.
Inclui: Implantação do nível de apoio dos elementos. Colocação e fixação provisória da padieira. Aprumo e nivelamento. Execução das uniões. Reparação de defeitos superficiais.
Critério de medição de projecto: Volume medido segundo documentação gráfica de Projecto, apoiando-se nas maiores dimensões transversais para as peças que não tenham esquadrias rectangulares ou quadradas, e o comprimento incluindo as entregas.
Critério de medição de obra: Medir-se-á o volume realmente executado segundo especificações de Projecto, apoiando-se nas maiores dimensões transversais para aquelas peças que não tenham esquadrias rectangulares ou quadradas, incluindo no comprimento as entregas.

| Código | Un | Descrição | Rendimento | Preço | Importância |
|---|---|---|---|---|---|
| mt07mee050I | m³ | Madeira serrada de pinho larício (Pinus nigra) com acabamento polido, para padieira de 10x10 a 15x30 cm de secção e até 6 m de comprimento, para aplicações estruturais, classe resistente C18 segundo EN 338 e EN 1912 e protecção contra agentes bióticos que corresponde com a classe de penetração NP3 (6 mm nas faces laterais do alburno) segundo EN 351-1, trabalhada em oficina. (material) | 1.000 | 408.44 | 408.44 |
| op00cla010 |  | Pregadora pneumática. | 1.000 | 0.00 | 0.00 |
| op00cep010 |  | Plainas. | 1.000 | 0.00 | 0.00 |
| op00sie020 |  | Serra de disco fixo, para mesa de trabalho. | 1.000 | 0.00 | 0.00 |
| mo017 | h | Oficial de 1ª carpinteiro. (mão de obra) | 11.079 | 2.99 | 33.13 |
| mo058 | h | Ajudante de carpinteiro. (mão de obra) | 5.540 | 1.71 | 9.47 |
| % | % | Custos directos complementares | 2 % | 451.04 | 9.02 |
|  |  | Custos directos |  |  | 460.06 |
