# Soalho base de painel estrutural de madeira, de 19 mm de espessura, colocado com fixações mecânicas

- Propriedade do ficheiro: CYPE INGENIEROS, S.A.
- Formato: FIEBDC-3/2002
- Âmbito geográfico: Angola
- Custos indirectos: 3.00 %
- IVA: 18.00 %

## E Estruturas

### EM Madeira

#### EMT Soalhos

**EMT010** m² Soalho base de painel estrutural de madeira, de 19 mm de espessura, colocado com fixações mecânicas.
Fornecimento e colocação de soalho base de painel estrutural de madeira para uso em ambiente húmido, de 2040x900 mm e 19 mm de espessura, com ligação macho-fêmea nos quatro cantos, colocado com cravos de aço galvanizado. Incluindo p/p de cortes e reforço de cantos com parafusos.
Inclui: Marcação da disposição das peças. Cravagem das peças ao suporte base.
Critério de medição de projecto: Superfície medida segundo documentação gráfica de Projecto.
Critério de medição de obra: Medir-se-á a superfície realmente executada segundo especificações de Projecto.

| Código | Un | Descrição | Rendimento | Preço | Importância |
|---|---|---|---|---|---|
| mt08eff040f | m² | Painel estrutural de madeira para uso em ambiente húmido, de 2040x900 mm e 19 mm de espessura, com ligação macho-fêmea nos quatro cantos, segundo NP EN 312. (material) | 1.050 | 5.07 | 5.32 |
| mt50spa101 | kg | Pregos de aço. (material) | 0.150 | 1.64 | 0.25 |
| op00cla010 |  | Pregadora pneumática. | 1.000 | 0.00 | 0.00 |
| op00cep010 |  | Plainas. | 1.000 | 0.00 | 0.00 |
| op00cor050 |  | Cortadora manual de madeira, de disco. | 1.000 | 0.00 | 0.00 |
| mo048 | h | Oficial de 1ª montador de estruturas de madeira. (mão de obra) | 0.202 | 3.08 | 0.62 |
| mo095 | h | Ajudante de montador de estruturas de madeira. (mão de obra) | 0.101 | 1.78 | 0.18 |
| % | % | Custos directos complementares | 2 % | 6.37 | 0.13 |
|  |  | Custos directos |  |  | 6.50 |
