# Soalho de base de revestimento

- Propriedade do ficheiro: CYPE INGENIEROS, S.A.
- Formato: FIEBDC-3/2002
- Âmbito geográfico: Angola
- Moeda: AOA
- Custos indirectos: 3.00 %
- IVA: 18.00 %

## E Estruturas

### EM Madeira

#### EMT Soalhos

**EMT050** m² Soalho de base de revestimento, de painel sandwich com encaixe macho-fêmea nas quatro faces, composto de: face exterior de placa de gesso reforçado com fibras, de 12 mm de espessura, núcleo isolante de espuma de poliestireno extrudido de 160 mm de espessura e face interior de placa de gesso reforçado com fibras, de 12 mm de espessura, transmissão térmica 0,215 W/(m²°C), fixado com parafusos auto-roscantes de cabeça em forma de avelã, de aço galvanizado. Inclusive vedante adesivo, para a vedação de juntas entre painéis.
Soalho de base de revestimento, de painel sandwich com encaixe macho-fêmea nas quatro faces, composto de: face exterior de placa de gesso reforçado com fibras, de 12 mm de espessura, núcleo isolante de espuma de poliestireno extrudido de 160 mm de espessura e face interior de placa de gesso reforçado com fibras, de 12 mm de espessura, transmissão térmica 0,215 W/(m²°C), fixado com parafusos auto-roscantes de cabeça em forma de avelã, de aço galvanizado. Inclusive vedante adesivo, para a vedação de juntas entre painéis.
Inclui: Marcação e corte dos painéis. Colocação e fixação do painel sandwich.
Critério de medição de projecto: Superfície medida segundo documentação gráfica de Projecto.
Critério de medição de obra: Medir-se-á a superfície realmente executada segundo especificações de Projecto.

| Código | Un | Descrição | Rendimento | Preço | Importância |
|---|---|---|---|---|---|
| mt13pst040mh | m² | Painel sandwich com encaixe macho-fêmea nas quatro faces, composto de: face exterior de placa de gesso reforçado com fibras, de 12 mm de espessura, núcleo isolante de espuma de poliestireno extrudido de 160 mm de espessura e face interior de placa de gesso reforçado com fibras, de 12 mm de espessura, transmissão térmica 0,215 W/(m²°C). (material) | 1.050 | 29480.85 | 30954.89 |
| mt13pst100h | Ud | Parafuso auto-roscante de cabeça em forma de avelã, de aço galvanizado, de 6 mm de diâmetro e 220 mm de comprimento. (material) | 7.000 | 303.58 | 2125.06 |
| mt13pst050a | Ud | Cartucho de 310 ml de vedante adesivo à base de polímeros acrílicos em dispersão aquosa, cor azul claro. (material) | 0.240 | 2946.18 | 707.08 |
| mo054 | h | Oficial de 1ª montador de isolamentos. (mão de obra) | 0.269 | 630.15 | 169.51 |
| mo101 | h | Ajudante de montador de isolamentos. (mão de obra) | 0.269 | 357.82 | 96.25 |
| % | % | Custos directos complementares | 2 % | 34052.79 | 681.06 |
|  |  | Custos directos |  |  | 34733.85 |
