# Coroamento de fachada ligeira, de chapa dobrada de aço inoxidável AISI 304, de 1,5 mm de espessura e 2000 mm de desenvolvimento, acabamento mate, fixada com parafusos ocultos

- Propriedade do ficheiro: CYPE INGENIEROS, S.A.
- Formato: FIEBDC-3/2002
- Âmbito geográfico: Angola
- Custos indirectos: 3.00 %
- IVA: 18.00 %

## F Fachadas, divisões e protecções

### FL Fachadas ligeiras

#### FLY Sistemas de fachada ligeira

**FLY020** m Coroamento de fachada ligeira, de chapa dobrada de aço inoxidável AISI 304, de 1,5 mm de espessura e 2000 mm de desenvolvimento, acabamento mate, fixada com parafusos ocultos.
Fornecimento e colocação de coroamento de fachada ligeira, de chapa dobrada de aço inoxidável AISI 304, de 1,5 mm de espessura e 2000 mm de desenvolvimento, acabamento mate, fixada com parafusos ocultos. Incluindo p/p de desperdícios, cortes, peças de aço e vedação de juntas através de cordão de silicone neutro. Totalmente montado.
Inclui: Marcação. Colocação e fixação do coroamento. Vedação de juntas.
Critério de medição de projecto: Comprimento medido segundo documentação gráfica de Projecto.
Critério de medição de obra: Medir-se-á o comprimento realmente executado segundo especificações de Projecto.

| Código | Un | Descrição | Rendimento | Preço | Importância |
|---|---|---|---|---|---|
| mt07ala210b | kg | Peça de aço EN 10025 S275JO, composta por perfis laminados a quente das séries L, LD, T, redondo, quadrado, rectangular e chapa, trabalhado em oficina, acabamento galvanizado a quente. (material) | 8.000 | 2.83 | 22.64 |
| mt12www010s | m | Chapa dobrada de aço inoxidável AISI 304, de 1,5 mm de espessura e 2000 mm de desenvolvimento, acabamento mate. (material) | 1.000 | 98.46 | 98.46 |
| mt12ppl016 | Ud | Parafuso auto-roscante protegido contra a oxidação. Dimensões 3,50x25 mm. (material) | 4.000 | 0.06 | 0.24 |
| mt15sja100 | Ud | Cartucho de pasta de silicone neutro. (material) | 0.150 | 4.60 | 0.69 |
| mo051 | h | Oficial de 1ª montador de sistemas de fachadas pré-fabricadas. (mão de obra) | 0.836 | 2.99 | 2.50 |
| mo097 | h | Ajudante de montador de sistemas de fachadas pré-fabricadas. (mão de obra) | 0.836 | 1.91 | 1.60 |
| % | % | Custos directos complementares | 2 % | 126.13 | 2.52 |
|  |  | Custos directos |  |  | 128.65 |
