# Transporte de terras em camião a aterro específico ou operador licenciado de gestão de resíduos, situado a uma distância não limitada

- Propriedade do ficheiro: CYPE INGENIEROS, S.A.
- Formato: FIEBDC-3/2002
- Âmbito geográfico: Angola
- Custos indirectos: 3.00 %
- IVA: 18.00 %

## G Gestão de resíduos

### GT Transporte de terras

#### GTB Transporte de terras com camião

**GTB010** m³ Transporte de terras em camião a aterro específico ou operador licenciado de gestão de resíduos, situado a uma distância não limitada.
Transporte de terras em camião dos produtos provenientes de escavação de qualquer tipo de terreno para aterro específico ou operador licenciado de gestão de resíduos, situado a uma distância não limitada, considerando o tempo de espera para a carga à máquina em obra, ida, descarga, volta e custo da descarga. Sem incluir a carga em obra.
Inclui: Transporte de terras a aterro específico ou operador de gestão de resíduos licenciado, com protecção das mesmas através do seu cobrimento com lonas ou toldos.
Critério de medição de projecto: Volume medido sobre as secções teóricas das escavações, incrementadas cada uma delas pelo seu correspondente coeficiente de empolamento, de acordo com o tipo de terreno considerado.
Critério de medição de obra: Medir-se-á, incluindo o empolamento, o volume de terras realmente transportado segundo especificações de Projecto.

| Código | Un | Descrição | Rendimento | Preço | Importância |
|---|---|---|---|---|---|
| mq04cab010e | h | Camião basculante de 20 t de carga, de 213 CV. (equipamento) | 0.123 | 30.52 | 3.75 |
| % | % | Custos directos complementares | 2 % | 3.75 | 0.08 |
|  |  | Custos directos |  |  | 3.83 |
